# GS Weißensberg
Angebotsaufforderung (GAEB 90, DA83)
DV-Nummer: 2024-08
Währung: EUR
Auftraggeber: Schulverband, Grundschule Weißensberg, Schulstraße 13, 88138

## Trockenbauarbeiten
Datum: 03.02.26

*Hinweis*
Anlagen zum Leistungsverzeichnis

Nachfolgend aufgeführte Unterlagen liegen der
Leistungsbeschreibung als Anlage bei:

Anlage  Seitenzahl

01-Lageplan  1

02-Baustelleneinrichtungsplan 1

03-Fotos Baustellenzufahrt 2

04-Planauszüge Werkplanung 7

05-Planauszüge Deckenspiegel 3

*Hinweis*
Allgemeine Baubeschreibung

Das bestehende Grundschulgebäude in der Gemeinde
Weißensberg wird durch einen dreigeschossigen Anbau
für Mittags- und Ganztagesbetreuung und weitere
Unterrichtsräume erweitert.

Der dreigeschossige Erweiterungsbau, Gebäudeklasse 3
wird an der Nordseite des bestehenden Schulgebäudes
angeschlossen.

Auf Grundlage des Baugrundgutachtens erfolgt die
Gründung
des Erweiterungsbau über Brunnengründung mit
Betonpfählen.
Auf der Brunnengründung werden Fundamentbalken und
Bodenplatte in Stahlbeton aufgebaut.

Die Nebenbereiche Treppenhaus, Toiletten und der Aufzug
werden 3-geschossig in Stahlbeton ausgeführt.

Der Hauptbaukörper wird in Holzrahmenbauweise mit
Brettsperrholzdecken 3-geschossig mit Flachdach
ausgeführt
und erhält zudem eine Holzfassade.

Der Baubeginn für den Erweiterungsbau ist für März
2026,
die Inbetriebnahme Dezember 2027 geplant.

Ausführungstermine siehe Angabe Bauzeitenplan
bzw. Terminangaben in den Verdingungsunterlagen.

Nach der geplanten Inbetriebnahme des Erweiterungsbau
im Dezember 2027 werden im bestehenden Schulgebäude
noch die in gesondertem Titel erfassten Umbaumaßnahmen
durchgeführt.

Allgemeine Vorbemerkungen

Allgemein technische Vorschriften
Vertragsgrundlage ist die VOB, Teil B und C in ihrer
jeweils
gültigen Fassung.
Darüber hinaus müssen sämtliche DIN-Normen,
Richtlinien und
sonstige Bestimmungen, die mit den ausgeschriebenen
Leistungen in Zusammenhang stehen, beachtet werden.
Die Unfallverhütungs-Vorschriften sind einzuhalten.

Werbeschild
Das Anbringen von Werbeschildern ist nur nach
vorheriger
Absprache mit dem Bauherrn bzw. der Bauleitung
gestattet.

Angaben zur Baustelle

1. Lage der Baustelle:

Schulstraße 13, Gemeinde Weißensberg
Zufahrt über Gemeindestrasse

2. Größe des Gebäudes:

Holzbauweise, Treppenhaus/ Aufzug Stahlbeton
Grundfläche Erweiterungsbau ca. 20 x 14 m
3-geschossig, EG/ 1.OG/ 2.OG
Hanglage, EG im Hang angeschnitten
Dachausbildung Flachdach mit Dachbegrünung
BRI Anbau gesamt ca. 1.723 m³
Gebäudehöhe Bergseite ca. 9,50m
Gebäudehöhe Talseite ca. 11,80m
Aufzug 3 Geschosse EG - 2.OG

3. Möglichkeiten der Baustelleneinrichtung
Siehe beiliegender Lageplan

4. SiGe-Koordination
Die Bestimmungen der Baustellenverordnung
sind einzuhalten

Baustellenzufahrt

Das bestehende Schulgebäude liegt an
einem Hangbereich und wird über die
Schulstraße und den Kapellenweg
erschlossen.

Der Baustellenbereich liegt nördlich vom
bestehenden Schulgebäude und wird von
der Schulstraße aus erschlossen.
Der Baustellenbereich wird entsprechend
Baustelleneinrichtungsplan vom
Schulbetrieb mit Bauzaun komplett
abgeschlossen.

Der Baustellenkran und die
Baustellenzufahrt liegen ebenfalls
nördlich des Schulgeländes.

Die Schulbushaltestelle nordwestlich der
Festhalle mit Lage an der Schulstraße,
muss aus organisatorischen Gründen
zwingend erhalten bleiben. Die
Zuwegung der Schüler zur Bushaltestelle
wird südlich der festhalle um den
Baustellenzufahrtsbereich herumgeführt.

Die Buszeiten sind aktuell:
Montag bis Freitag jeweils
07.30 - 08.10 Uhr
11.15 - 11.45 Uhr
12.15 - 12.45 Uhr
13.00 - 13.30 Uhr
sowie Donnerstag zusätzlich
09.15 - 09.45 Uhr

Materialanlieferungen sind auf diese
Buszeiten abzustimmen, Ausnahmen
können in begründeten Fällen genehmigt
in Absprache mit der Bauleitung und
entsprechender Verkehrssicherung
zugelassen werden.

Lageplan sowie Fotos in Anlage zum LV.

HINWEISE:

Die Baustellenzufahrt und Anlieferung
zur Baustelle ist bedingt durch die
Schulbuszeiten und Topographie
eingeschränkt und schwierig zu
befahren.

Materialentladung erfolgt über den
Baustellenkran mit 45m Ausladung
vom Bereich hinter der Festhalle aus.
Siehe Baustelleneinrichtungsplan.

Baumaterial etc. kann auch über die
Baustraße zugefahren werden, die
Baustraße hat eine Steigung von ca.
20%, die Baustraße wird vom AG
asphaltiert.

Der AN verpflichtet sich vor Angebotsabgabe die örtliche Situation genau in
Augenschein zu nehmen und zu
prüfen.
Nachträgliche Einwendungen bzw. Nachforderungen seitens des AN hinsichtlich
Baustellenzufahrt, Lager- und Parkmöglichkeiten werden nicht anerkannt.

*Hinweis*
Fabrikatangaben im Leistungsverzeichnis

Im Leistungsverzeichnis werden in einzelnen
Positionstexten
Fabrikate als Qualitätsreferenz angegeben.

Dem Bieter steht es frei hier jeweils gleichwertige
Fabrikate
anzubieten.

Wenn vom Bieter in diesen Positionen kein
abweichendes Fabrikat genannt wird, ist von
dem jeweils im Positionstext genannten
Fabrikat auszugehen.

*Hinweis*
Die anzubietenden Leistungen bestehen im Wesentlichen
aus
Lieferung und Montage von Gipskartonständerwänden sowie
abgehängten Gipskarton- bzw. Mineralfaserdecken.

Geltungsbereich und Ausführungsgrundlage sind die zum
Zeitpunkt der Ausführung der Leistungen des AN
geltenden,
einschlägig anerkannten Regeln der Technik,
einschließlich der
für die Leistung des AN zutreffenden allgemeinen
technischen
Vorschriften für Bauleistungen gemäß VOB Teil C,
sonstige
DINNormen und technische Vorschriften neuester Fassung
insbesondere:
- DIN 1055 Lastannahmen für Bauten
- DIN 1748 Strangpressprofile aus Aluminium
- DIN 4102 Brandverhalten von Baustoffen und Bauteilen
- DIN 4103 Nichttragende innere Trennwände
- DIN 4108 Wärmeschutz im Hochbau
- DIN 4109 Schallschutz im Hochbau
- DIN 4113 Aluminium im Hochbau
- DIN 18100 Wandöffnungen für Türen
- DIN 18111 Stahlumfassungszargen
- DIN 18165 Faserdämmstoffe im Hochbau
- DIN 18168 Leichte Deckenbekleidungen und Unterdecken
- DIN 18169 Deckenplatten aus Gips
- DIN 18180 Gipskartonplatten - Arten, Anforderungen,
Prüfung
- DIN 18181 Gipskartonplatten im Hochbau
- DIN 18182 Zubehör für die Verarbeitung von
Gipskartonplatten
- DIN 18183 Montagewände aus Gipskarton - Ausführung
von
Metallständerwänden
- DIN 18184 Gipskarton - Verbundplatten mit
Polystyrol- oder
Polyurethan- Hartschaum als Dämmstoff
- DIN 18202 Toleranzen im Hochbau
- DIN 18334 Zimmer- und Holzbauarbeiten
- DIN 18340 Trockenbauarbeiten
- DIN 18350 Putz- und Stuckarbeiten
- DIN 18360 Metallbauarbeiten, Schlosserarbeiten
- DIN 68762 Spanplatten für Sonderzwecke im Bauwesen
- DIN EN 485-1 Aluminium und Aluminiumlegierungen
- DIN EN 520 Gipsplatten
- DIN EN 13162 Wärmedämmstoffe für Gebäude
bis DIN EN 13171
- DIN EN 13501 Klassifizierung von Bauprodukten und
Bauarten
zu ihrem Brandverhalten
- DIN EN 13964 Unterdecken
- Merkblatt 2 des Bundesverbandes der Gipsindustrie
e.V.
Verspachtelung von Gipsplatten, Oberflächengüten
- sämtliche Normen zur Bestimmung und Prüfung der
geforderten Qualität
- Verarbeitungsrichtlinien der Hersteller von Bau- und
Bauhilfsstoffen.
- die einschlägigen Grund- und Fachregeln im Putzer-
und
Stukkateurhandwerk
- Unfallverhütungsvorschriften Bauarbeiten, Grundsätze
der
Prävention sowie die Merkblätter der
Berufsgenossenschaft

Stoffe, Bauteile
Dübel zur Befestigung müssen auf den Untergrund
abgestimmt
sein; ihre Spreizkräfte dürfen keine zu großen inneren
Spannungen erzeugen. Bei nicht ausreichend festem
Untergrund sind Injektionsanker zu verwenden.
Der Auftragnehmer ist verpflichtet, bei
brandschutztechnischen
Forderungen die amtlichen Nachweise (Prüfzeugnis oder
Prüfbescheid oder allgemeine bauaufsichtliche
Zulassung)
vorzulegen.

Ausführung
a) Allgemeines
Die Lieferung und Montage aller für die Leistung
notwendigen
Maschinen, Geräte und der erforderlichen Arbeitsgerüste
einschl. Vorhaltung, sowie Transport von und zur
Montagestelle
sind einzukalkulieren.

Alle Maße sind am Bau zu nehmen. Bei Überschreitung der
Toleranzgrenzen nach DIN 18 201 und 18 203 ist der
Auftraggeber zu verständigen. Das gilt insbesondere für
vorhandene und vorgesehene Winkeltoleranzen.

Für die Ausführung aller Leistungen werden erhöhte
Genauigkeitsanforderungen an die Einhaltung
horizontaler und
vertikaler Strecken und Fluchten gestellt.
Es gilt DIN 18202 Genauigkeitsgruppe C.

Bei der Verarbeitung entstehende Rückstände von
Mineralwolle
dürfen nicht gefegt werden. Es sind zugelassene
Staubsauger
zu verwenden. Verschnitt, Abfälle und
Staubsaugerinhalte sind
in staubdicht schließenden Behältern (auch
Plastiksäcke sind
zulässig) zu sammeln.

Bei Schleifarbeiten im Trockenverfahren sind
Absauggeräte zu
verwenden.

Vor dem Einbau soll das Material auf Raumtemperatur
gelagert
werden.

In Nass- bzw. Feuchträumen sind hydrophobierte
Gipskartonplatten zu verwenden.

Geschnittene Kanten imprägnierter Platten sind ohne
besondere Berechnung nachzuimprägnieren.

Platten sind nicht stehend zu lagern; das gilt
besonders bei
Zwischenlagerung zur Anpassung an Raumfeuchte und
-temperatur.

Bei mehrlagiger Beplankung mit Brand- oder
Schallschutzanforderungen sind auch die Fugen der
unteren
Lagen zu verspachteln. Querschnittsschwächungen von
Brandschutzkonstruktionen in Durchgangs- oder
Fugenbereichen, sowie bei Einbauten sind so
auszugleichen,
dass die geforderte Feuerwiderstandsklasse
erhalten bleibt.

Befestigungselemente, die im Ausnahmefall
Flächendichtungen
durchdringen, sind mit auf das Dichtungsmaterial
abgestimmten
Abdichtungsstoffen (i.d.R. ohne Lösungsmittel)
abzudichten.

Dehnungsfugen im Baukörper sind an gleicher Stelle
auch in
den Konstruktionen vorzusehen.

Geforderte Schall- und Brandschutzklassen dürfen durch
die
Ausführung von Bewegungsfugen nicht beeinträchtigt
werden.

Spachtelarbeiten dürfen erst ausgeführt werden, wenn
keine
größeren Längenänderungen infolge Temperaturänderungen
zu
erwarten sind.

Sofern nicht nach Text oder Zeichnung beschrieben, sind
sämtliche Detailpunkte vor der Montage mit der
Bauleitung
abzusprechen.

Für das Verschrauben von Trockenbauplatten
untereinander
sind grobgewindige Schrauben zu verwenden; die
Schraubenlänge muss mindestens der doppelten
Plattendicke
entsprechen.

Brandschutzkleber oder Brandschutzspachtelmassen sind
so zu
verarbeiten, dass überstehendes Material abgestrichen
wird; ein
großflächiges Verspachteln ist zu vermeiden.

Bei Dämmungen sind auch die Hohlräume mit Mineralwolle
satt
auszustopfen. Beim Umgang mit Mineralfaserdämmstoffen
(Einbau und Ausbau) ist für gute Durchlüftung der
Räume zu
sorgen. Eventuelle Staubablagerungen sind zu
entfernen, dabei
ist Kehren untersagt. Das Trennen darf nur auf harter
Unterlage
mittels Messer erfolgen.

Wird ein Schalldämmmaß ohne nähere Erläuterung im
Leistungsverzeichnis angegeben, so genügt die
Einhaltung des
Labor-Dämmmaßes nicht. Der Auftragnehmer hat nach
seinem
vorauszusetzenden Wissensstand Bedenken geltend zu
machen, wenn der effektiv gewollte oder nach Vorschrift
erforderliche
Wert vor Ort mit der ausgeschriebenen Konstruktion
nicht
erreicht wird.

Späne von Bohren und Fräsen sowie Reste von
Schleifstaub
sind sofort von den bearbeiteten Teilen zu entfernen.

Der Auftragnehmer hat sich beim Befestigen von
Bauteilen an
Vorsatzschalen zu vergewissern, dass durch die
Befestigungsmittel keine Beschädigungen nicht
sichtbarer
Leitungen und Rohre entstehen.

Dampfsperren und Dampfbremsen dürfen nicht angetackert
werden; sie sind zu kleben.

Ist Schleifen und Spachteln vorgesehen, so bleibt die
Anzahl
der Schleifgänge und Spachtelaufträge sowie die Wahl
der
richtigen Körnung dem Auftragnehmer überlassen und ist
auf
die vorgesehene Beschichtung einzustellen.

Putzanschlüsse:
An sämtlichen sichtbaren Wandanschlüssen ist ein
Schaumstoff-Klebeband für den elastischen Putzanschluss
anzubringen.
Dies ist in die Einheitspreise einzukalkuliern u. wird
nicht
gesondert vergütet.

b) Wände
Ständerwände mit Beplankung aus Gipskarton- oder
Gipsfaserplatten sind oberflächenfertig auszuführen.
Plattenstöße, Schraubenköpfe und geschlossene
Anschlussfugen sind so herzustellen, dass sie nach der
malermäßigen Endbehandlung auf Dauer nicht mehr
sichtbar
sind.

Elastische Verfugungen sind grundsätzlich mit
überstreichbarem Material auszuführen.

Die Flächendämmung aus Mineralfaserdämmstoffplatten ist
sofern erforderlich - mit geeignetem Kleber an die
Stege der
Wandständer und an einer Verkleidungsseite punktweise
zu
befestigen. Auf eine exakte und vollflächige
Ausfachung der
Wandflächen ist zu achten. Es dürfen keine
Schallbrücken
entstehen.

Bei mehrlagigen Beplankungen sind die Stöße versetzt
anzuordnen, auf eine korrekte Spachtelung ist zu
achten. Die
Verarbeitungsrichtlinien der Hersteller sind
einzuhalten.

Wird ein elastischer Wandanschluss ausgeschrieben, so
gilt
das in der Regel auch für den Anschluss am Fußboden
oder an
bereits installierten Sanitärobjekten. Elastische
Fugen sind
grundsätzlich zu hinterfüllen, um eine
Dreiflankenhaftung zu
vermeiden. Als Hinterfüllung sind geschlossenzellige,
nicht
saugende Materialien zu verwenden.

Bei gefordertem elastischen Anschluss wird zwischen
Decke
bzw. Fußboden und dem Stahlblechprofil ein elastisches
Dichtungsband eingelegt. Beplankungen dürfen keinen
unmittelbaren Kontakt mit angrenzenden Bauteilen haben.

In Installationswänden sind die getrennten
Ständerprofile durch
eine biegesteife Querverlaschung in den Drittelpunkten
(bezogen auf die Wandhöhe) zu verbinden.

Das Schließen der Ständerwände, in denen mit
Installationen
aller Art (auch Elektroinstallation) zu rechnen ist,
und das
Einbringen der Dämmung, darf erst erfolgen, wenn diese
gemäß Projekt eingebracht sind. Im Zweifel hat der
Auftragnehmer die Bauleitung zu befragen. Der
zeitliche Versatz
der Leistungen ist im Preis zu berücksichtigen.

c) Decken
Die Unterkonstruktionen der abgehängten Decken dürfen
nur
mit amtlich zugelassenen Metallspreizdübeln an der
Stahlbetonrohdecke befestigt werden.
Hartstahl-Schussbolzen,
Kunststoffdübel und dergl. sind ausnahmslos verboten.
Abhänger und alle tragende Teile sind nur in verzinkter
Ausführung zugelassen,
Federspann-Abhänger dürfen nur in geprüfter Ausführung
eingebaut werden. Magnet-Verbindungen sind nicht
zulässig.

Die Verlegung der Decken erfolgt unter
Berücksichtigung der
notwendigen Einbauteile, wie Leuchten, Schlitzlüfter,
Vorhangschienen, Durchdringungen für Verdunkelungen und
dergl., sowie in Abstimmung auf die Rohrführungspläne
einer
Be- und Entlüftungsanlage. Alle zusätzlichen in
Verbindung mit
der Unterdecke zu montierenden Einbauten, wie Leuchten,
Lüftungsauslässe usw. sind gesondert abzuhängen bzw.
durch
ausreichende Verstärkung der Unterkonstruktion so
abzusichern, dass die untergehängte Decke nicht
zusätzlich
belastet wird.

Sämtliche Anschlüsse der Decken an Stützen, Außen- und
Innenwände sowie Trennwände sind so auszubilden, dass
keine
der an die Unterdecke gestellten Anforderungen
gemindert wird.
Die Anschlüsse müssen die Bewegungen der angrenzenden
Bauteile sowie der Decke selbst ohne Beeinträchtigung
ermöglichen.

Abhängungen an Stahlbetondecken sind mit besonderer
Sorgfalt auszuführen. Es ist - nötigenfalls nach
Rücksprache mit
der Bauleitung - zu garantieren, dass Bewehrungsstähle
nicht
beschädigt werden. Bei Unterzügen ist eine seitliche
Befestigung im mittleren Bereich als Regelfall
anzusehen.

Vor dem Beplanken der Unterkonstruktion ist zu prüfen,
ob der
nachträgliche Anschluss der geplanten leichten
Trennwände,
vor allem die Übertragung von Horizontalkräften, in die
Unterkonstruktion oder auf die Rohdecke gesichert ist.
Abhänger sind so zu gestalten, dass sie nicht durch
zeitweilig
von unten einwirkende Vertikalkräfte ausgehängt werden
können.

Das Befestigen untergehängter Decken an Holzdübeln,
einbetonierten Latten u.ä. ist unzulässig. Dübellöcher
sind
senkrecht (bezogen auf die Rohdecke) zu bohren. Bei
Fehlbohrungen ist der Mindestabstand zum neuen Bohrloch
entsprechend der bauaufsichtlichen Zulassung der Dübel
einzuhalten.

Abhängungen dürfen nicht an Kabelpritschen,
Lüftungskanälen
und Rohrleitungen befestigt werden. Eine Belastung
abgehängter Decken durch haustechnische Installationen
muss
gleichfalls ausgeschlossen sein. Alle
Konstruktionsteile sind zu
befestigen, ein loses Einlegen von Querverbindern,
Abstandshaltern u.ä. ist
untersagt. Das gilt auch dann, wenn Winkelauflager
oder Sicken
vorhanden sind.

Die Beplankung der Decken darf erst erfolgen, wenn die
Installationen der anderen Gewerke abgeschlossen sind.
Im
Zweifel hat der Auftragnehmer die Bauleitung zu
befragen. Der
zeitliche Versatz der Leistungen ist im Preis zu
berücksichtigen.

Der Einbau der nachfolgend beschriebenen Ständerwände
u.
Vorsatzschalen erfolgt stets im Rohbau, vor den Putz-
u.
Estricharbeiten.

Preisinhalte
Als Nebenleistungen, die nicht gesondert vergütet
werden,
gelten u.a.:

Das sachgemäße Dichten der ausgeschriebenen
Feuerschutz-Bauteile an den Baukörper.
Das Weiterrücken fahrbarer Gerüste im Zuge des
Arbeitsfortschritts für eigene und fremde Gerüste,
sofern das
ohne Auf- und Abbau und lediglich durch erneute
Abstützung
möglich und zulässig ist.
Das Lüften der Räume und das Staubsaugen in
geschlossenen Räumen nach der Verarbeitung oder dem
Trennen von Mineralfasererzeugnissen.
Das Hinterfüllen von ausgeschriebenen Fugen, das
Reinigen,
Vorbehandeln und das Begradigen der Ränder ggf. durch
Abkleben.
Das ggf. auch nachträgliche Abschleifen von
Spachtelgraten.
Fugenbewehrungsstreifen bei Brandschutzplatten oder
Brandschutzbekleidungen.
Das Beseitigen von Schneidrückständen durch Absaugen.
Des weiteren:
Aussparungen und Durchbrüche - ausgenommen Tür- u.
Fensteröffnungen - sind ebenfalls einzukalkulieren,
auch wenn
diese im Leistungsverzeichnis nicht speziell erwähnt
werden.
An Kanten und Außenecken sind Kantenschutzprofile
einzurechnen, auch wenn diese im Leistungsverzeichnis
nicht
speziell erwähnt werden.
Putzanschlüsse: an sämtlichen sichtbaren
Wandanschlüssen
ist ein Schaumstoff-Klebeband für den elastischen
Putzanschluss anzubringen u. einzurechnen.
Wenn an Trennwänden baablaufbedingt noch keine
Beplankung erfolgen kann, ist vor Einbau des Estrichs
im
unteren Wanddrittel nach Aufforderung durch die
Bauleitung
ein Streifen der Beplankung anzubringen, inkl. Versatz
bei
2-lagiger Gipskartonbekleidung.

### Bereich 01 Anbau/ Erweiterung

#### Titel 01.01 Vorsatzschalen

*Hinweis*
Diese technischen Vorbemerkungen gelten
für Wandbekleidungen mit Unterkonstruktion.
Ergänzend hierzu sind die Ausschreibungstexte
und Montageanleitungen zu beachten.

Anwendungsbereich
Die technischen Vorbemerkungen dieser
Leistungsbeschreibung gelten für Wandbekleidungen
mit Gipsfaserplatten-Beplankung mit einer
Unterkonstruktion aus Profilen aus Stahlblech oder
Holz,
die auf der Baustelle montiert werden.

Der Nachweis der gesundheitlichen Unbedenklichkeit
durch das eco-Label ist zu erbringen.

Unterkonstruktion aus Stahlblechprofilen
Die Unterkonstruktion der Gipsfaserplatten-Wand-
bekleidungen besteht aus standardisierten,
handelsüblichen und marktgängigen
C-Wandprofilen (CW) oder Deckenprofilen
(CD) aus verzinktem Stahlblech nach DIN
18182 Teil 1 oder EN 14195.
Materialdicke - wenn nicht anders
angegeben - 0,6 mm. Die Steghöhe der
Profile richtet sich nach der
geforderten Wandbekleidungsdicke und
ist unterschiedlich. In den einzelnen
Positionen sind hierzu Angaben gemacht.
Die senkrechten Profile (CW/CD) sind
mit einem Achsabstand von <=50 x
Plattendicke lot- und fluchtrecht zu
montieren und an der zu bekleidenden
massiven Wand zu befestigen. Bei Pass-
und Anschlussfeldern ist der genannte
Achsabstand nicht zu überschreiten.

Unterkonstruktion aus Holzprofilen
Die Unterkonstruktion der
Gipsfaserplatten-Wandbekleidungen
besteht aus Dachlatten aus Holz. Diese
müssen mindestens gemäß DIN 4074, 1 der
Sortierklasse S 10 (entsprechend DIN
1052 Güteklasse II) angehören und der
Schnittklasse A entsprechen. Die
Dachlatten müssen trocken eingebaut
werden und im eingebauten Zustand eben
und verwindungsfrei sein. Die
Querschnitte der Holzprofile richtet
sich nach der geforderten
Wandbekleidungsdicke und ist
unterschiedlich. In den einzelnen
Positionen sind hierzu Angaben gemacht.
Die senkrechten Dachlatten sind mit
einem Achsabstand von <=50 x
Plattendicke lot- und fluchtrecht zu
montieren und an der zu bekleidenden
massiven Wand zu befestigen. Bei Paß-
und Anschlussfeldern ist der genannte
Achsabstand nicht zu überschreiten.

Befestigung an den angrenzenden Bauteilen
Die Anschlussprofile sind mittels
geeigneter, brandschutztechnisch
zugelassener Befestigungsmittel an den
angrenzenden Bauteilen so zu befestigen,
dass die Standsicherheit der
Wandbekleidung gewährleistet ist. Der
Abstand der Befestigungsmittel sollte
im vertikalen Bereich (seitlicher
Anschluss) maximal 1000 mm betragen.
Bei unebenen flankierenden Bauteilen
und erhöhten bauphysikalischen
Anforderungen sind die Abstände der
Befestigungsmittel zu reduzieren.
Die Anschlussprofile sind zu den
angrenzenden Bauteilen hin mit
Randdämmstreifen oder Trennwandkitt
so zu hinterlegen, dass die in den
einzelnen Positionen geforderten
Schall- und Brandschutzwerte
gewährleistet sind.

Konstruktive Fugen des Baukörpers (z. B.
Bewegungsfugen) sind in die
Wandbekleidungen zu übernehmen.
Zusätzliche Dehnfugen sind anzuordnen,
wenn die Bekleidungslängen eine
Unterteilung in Abschnitte erfordern
(z. B. nach 800 cm Bekleidungslänge).
Die Leistungen zum Herstellen von
Bewegungsfugen sind gleichfalls in
Zusatzpositionen ausgeschrieben.
Bei den Anschlüssen der
Gipsfaserplatten an andersartige
Materialien wie z. B. Putze, Sichtbeton,
Mauerwerk, Stahl, Holzbaustoffe o.ä.
ist grundsätzlich eine Trennung der
unterschiedlichen Baustoffe
vorzunehmen. Dies kann entweder unter
Verwendung einer streich- und
tapezierfähigen elasto-plastischen
Dichtung (Dauerbewegungsaufnahme von
>=20 %) oder aber mit
Gipsfaserplatten-Fugenspachtel und
zusätzlichem Klebestreifen erfolgen.
Der Klebestreifen ist an dem
angrenzenden Bauteil anzukleben und
gegenüber der Plattenfläche überstehend
auszubilden. Nach Aushärten des
Fugenspachtels ist der Klebestreifen
plattenbündig abzuschneiden. Diese
Leistungen sind in den Einheitspreisen
des Angebotes zu berücksichtigen,
soweit diese nicht in Zusatzpositionen
ausgeschrieben sind. Sonderanschlüsse
sind in Zusatzpositionen ausgeschrieben.

Hohlraumdämmung/Dämmstoffe
Soweit dies in den ausgewählten
Konstruktionen erforderlich und in den
einzelnen Positionen angegeben, müssen
alle zum Einbau kommenden Dämmstoffe
entsprechend den Anforderungen z. B. an
Brand-, Schall- oder Wärmeschutz
ausgewählt werden. Beschädigte oder
nasse Dämmstoffe sind nicht zu
verarbeiten.

Die Dämmstoffe sind vollflächig in die
Wandbekleidungshohlräume bzw. zwischen
die Unterkonstruktion einzupassen und
durch Stauchung langfristig gegen
Herausfallen und Abrutschen zu sichern.
Diese Arbeiten sind besonders
sorgfältig auszuführen, um die
geforderten bauphysikalischen
Eigenschaften sicherzustellen. Die
erforderlichen Dicken und Dichten der
Dämmstoffe sind in Einzelpositionen
aufgeführt.

Anordnung und Befestigung der
Beplankung/Bekleidung
Die zuvor beschriebene Stahl- oder
Holzunterkonstruktion der
Gipsfaserplatten-Wandbekleidungen ist
jeweils ein- oder mehrlagig mit gleich
oder unterschiedlich dicken
Gipsfaserplatten zu beplanken. Angaben
hierzu enthalten die
Positionsbeschreibungen. Die
Befestigung der 1. bzw. unteren
Plattenlage auf der Unterkonstruktion
ist unter Verwendung von
Schnellbauschrauben bei Stahl- und
Holzunterkonstruktion oder mit Klammern
bei Holzunterkonstruktion vorzunehmen.
Befestigungsabstand der Schrauben <=25
cm oder der Klammern <=20 cm.
Die weiteren Lagen der Gipsfaserplatten
werden entweder
unterkonstruktionsneutral
(Reihenabstand <=40 cm) mit einem
Stoßversatz von >=25 cm direkt in die
1./untere Lage verklammert (Abstand
<=15 cm) oder verschraubt (Abstand <=25
cm) oder aber mit Schnellbauschrauben
bei Stahl- und Holzunterkonstruktion
oder mit Klammern bei
Holzunterkonstruktion gleichfalls in
der Unterkonstruktion befestigt.
Hierbei ist ein Stoßversatz der
senkrechten Plattenfugen von einem
Achsabstand einzuhalten. In den
einzelnen Positionen sind hierzu
Angaben gemacht.

Ausbildung der senkrechten Stoßfugen
der Beplankung/Bekleidung
Bei einlagig beplankten Konstruktionen
sind die senkrechten Stoßfugen der 1.
Plattenlage und bei mehrlagigen
Konstruktionen der jeweils äußersten
Lage mit Fugenverklebung auszuführen.
Nach Aushärten und flächenbündigem
Abstoßen des
Gipsfaserplatten-Fugenklebers sind die
Fugen und Befestigungsmittel mit einer
Feinspachtelung nachzuarbeiten und in
malerfertiger Oberfläche herzustellen.
Wahlweise können die senkrechten
Plattenstöße der jeweils äußeren Lage
als Spachtelfuge oder Trockenbaufuge
gemäß der Hersteller-Vorschriften
ausgebildet werden. Alle
Spachtelarbeiten selber sind erst dann
vorzunehmen, wenn die Gipsfaserplatten
eine Restfeuchte von nicht mehr als
1,5 % aufweisen.
Es sind bei mehrlagig beplankten
Gipsfaserplatten-Wandbekleidungen mit
Ausnahme der jeweils äußersten
Plattenlage alle senkrechten Fugen der
Gipsfaserplatten stumpf zu stoßen. Das
gilt auch für Konstruktionen mit
Brandschutzanforderungen.

Ausbildung der waagerechten Stoßfugen
der Beplankung/Bekleidung
Querfugen schwächen die Wandstabilität
und sollten vermieden bzw. minimiert
werden. Sind sie dennoch erforderlich,
ist wie folgt zu verfahren:
Bei je Wandseite einlagiger Beplankung
sind Querfugen als Klebefuge ohne
Fugenhinterlegung oder als Spachtelfuge
mit Fugenhinterlegung mit
Plattenstreifen oder Profilen
auszubilden.
Bei je Wandseite zweilagiger Beplankung
sind die Querfugen der 1./unteren
Plattenlage stumpf gestoßen (ohne
Verklebung oder Verspachtelung)
auszuführen, wenn die geforderte
Wandhöhe 80 % der max. zulässigen
Einbauhöhe der jeweiligen
Gipsfaserplatten Montagewand nicht
übertrifft. Bei größeren Höhen sind die
Querfugen der unteren Plattenlage gemäß
den zuvor gemachten Angaben
auszubilden. Die Querfugen der jeweils
2./äußeren Plattenlage sind zur unteren
Plattenlage >=25 cm zu versetzten und
als Klebe- oder Spachtelfuge
auszuführen.

Bei je Wandseite dreilagiger Beplankung
gelten für die Ausbildung der
1./unteren Plattenlage und für die
3./äußere Plattenlage die Angaben wie
sie zur zweilagigen Beplankung gemacht
sind. Die Querfugen der jeweils
mittleren Plattenlage werden stumpf
gestoßen.

Bekleidungsöffnungen
im Randbereich von Bekleidungsöffnungen
(z. B. Türen, Fenster) sind zwischen
vertikalen C-Wandprofilen oder
Dachlatten zusätzliche Riegel
anzuordnen; soweit erforderlich, ist
die Unterkonstruktion auszusteifen.
Bekleidungsöffnungen für Türen sind so
auszubilden, dass die aus Nutzung
resultierenden Kräfte in die
angrenzenden Wandbereiche eingeleitet
werden, z. B. über an Kopf- und
Fußpunkten fixierten U-Anschlussprofilen
bzw. Dachlatten. Bei einfach beplankten
Wandbekleidungen sind Plattenstöße in
Verlängerung der Zargenholme
unzulässig; bei mehrlagiger Beplankung
sind Stöße in den einzelnen Lagen
gegeneinander zu versetzen. Das
Herstellen von Bekleidungsöffnungen
sowie Lieferung und Montage notwendiger
aussteifender Unterkonstruktionen sind
in Zusatzpositionen ausgeschrieben.

Montageablauf
Bei dem Angebot ist zu beachten, dass
die Montage der
Gipsfaser-Wandbekleidungen zeitlich
nicht kontinuierlich durchgeführt
werden kann. Im Regelfall wird nach dem
Erstellen der Unterkonstruktion
zunächst der bauseitige Einbau der
kompletten Installation im Wandhohlraum
vorgenommen. Erst im Anschluss an diese
Arbeiten ist das Verlegen/Einbringen
der Hohlraumdämmung möglich und dann
anschließend das Bekleiden der
Unterkonstruktion mit Gipsfaserplatten.

Allgemeine Hinweise
Die in den Ausschreibungstexten
beschriebenen Leistungen sind als
Konstruktionen mit
Gipsfaserplatten-Beplankung anzubieten.
Die Einheitspreise sind sofern sie die
gleichen Leistungen umfassen für alle
Positionen unabhängig vom
Gebäudebereich und von der Etage als
Mittelpreis zu kalkulieren.
Alle anzubietenden Leistungen umfassen
die Lieferung der erforderlichen Stoffe
und Bauteile einschließlich Abladen und
- soweit erforderlich - Zwischenlagern
auf der Baustelle, den Transport bis
zur Einbaustelle sowie die komplette
Montage und Resteentsorgung, wenn in
der Leistungsbeschreibung nichts
anderes vorgegeben ist.

Die ausgeschriebenen Wandbekleidungen
sind in kompletter Material- und
Lohnleistung anzubieten. In den
Einheitspreisen sind alle umlaufenden
Anschlüsse der MontageWandbekleidungen
zum Baukörper hin einschließlich aller
Sondermaßnahmen zu berücksichtigen.
Dies gilt auch für erforderliche
Anpassarbeiten.

Die Einzelflächen der Wandbekleidungen
sind aufgrund der vorgegebenen
planerischen Konzeption und der
Raumnutzung unterschiedlich groß.
Entsprechende Pläne können beim
Architekten eingesehen werden. In den
Angebotspreisen sind alle
erforderlichen Eck- und T-Anschlüsse,
Decken-, Wand- und Bodenanschlüsse
ebenso zu berücksichtigen wie
Maßnahmen, die bei Sonderdetails zur
Gewährleistung der erforderlichen
bauphysikalischen Eigenschaften
(Schalldämmung, Brandschutz,
Wärmedämmung) erforderlich sind.
Notwendige Auswechselungen sowie das
Anpassen an die umlaufend angrenzenden
Bauteile sind ebenfalls in die
Einheitspreise einzukalkulieren - wenn
dies nicht in Zusatzpositionen
ausgeschrieben ist.

Öffnungen und Aussparungen in den
Wandbekleidungen <=2,5 qm Einzelgröße
sind von den Wandflächen im Rahmen der
Einzelpositionen nicht zum Abzug
gebracht, sie sind übermessen und in
den Quadratmeterangaben der Wandflächen
der einzelnen Positionen enthalten.

Sonderanschlüsse
sind in Zusatzpositionen ausgeschrieben.

*Hinweis*
Aufgrund schalltechnischer Anforderungen sind die
nachfolgend beschriebenen Positionen Wandbekleidung
mit MW-Profil auszuführen

Kaltverformte Stahlblechprofile mit einer besonderen
Stegausbildung zur Verbesserung der Schallschutzeigenschaft. Vornehmlich zur Anwendung als Ständerprofil von Montagewänden, aber auch als Deckenprofil
zur Schallschutzentkopplung bei Holzbalkendecken

Flanschbreite:  50 mm
Steghöhe:  75 mm
Nennblechdicke:  0,6 mm

Fabrikat Knauf MW o. glw.

Angebot. Fabrikat: ...............................

**01.01.1 Wandbekleidung Stahlblech-UK 90mm**
Wandbekleidung mit Stahlblech-UK mit
der rückwärtigen Holzkonstruktionswand
verbundene Wandbekleidung einbauen

Untergrund:
Holzriegelwand, raumseitige Beplankung
mit OSB-Platte Stärke 18mm

Bauart: Einseitig raumseitig einlagig
beplankte Stahlunterkonstruktion aus
verzinkten MW-Profilen 75/50/0,6 mm

Dicke:  90 mm
Wandhöhe: 321 cm

Beplankung einseitig raumseitig: 15 mm
Gipsfaserplatten nach DIN EN 15283-2
Befestigung mit Schnellbauschrauben 3,9 x 30 mm

Plattenstöße als Klebe- oder
Spachtelfuge ausbilden.

Hohlraumdämmung aus nichtbrennbarer
Mineralwolle nach DIN EN 13162
mit einer Mindestnennrohdichte 20 kg/m³
und einer Mindestdicke d >= 50 mm.
entsprechend den Herstellervorschriften
einschl. aller Materialien,

Anschlussdichtungen und Befestigungsmittel liefern und montieren, einschl. der
Verspachtelung der Fugen der äußeren
Plattenlage und der sichtbaren Befestigungsmittel gemäß

Qualitätsstufe (QF)  Q2

Der Nachweis der gesundheitlichen Unbedenklichkeit durch das eco-Label ist zu erbringen.
Fabrikat:  fermacell Wandbekleidung o.glw.

Angebot. Fabrikat: ................................
Menge: 345,000 m2

**01.01.2 Zulage Untergrund Beton**
Zulage zu vor beschriebener Wandverkleidung
für Befestigung der Ständerprofile auf Untergrund
Betonwand

Teilfläche im Sockelbereich
Höhe bis ca. 190cm
Menge: 28,000 m2

**01.01.3 Wandbekleidung Stahlblech-UK 90mm**
Wandbekleidung mit Stahlblech-UK mit
der rückwärtigen Holzkonstruktionswand
verbundene Wandbekleidung einbauen

Untergrund:
Holzmassivwand, raumseitige Beplankung
mit bauseitiger Gipsfaserplatte Stärke 15mm

Bauart: Einseitig raumseitig einlagig
beplankte Stahlunterkonstruktion aus
verzinkten MW-Profilen 75/50/0,6 mm

Dicke:  90 mm
Wandhöhe: 321 cm

Beplankung einseitig raumseitig: 2 x 12,5 mm
Gipsfaserplatten nach DIN EN 15283-2
Befestigung mit Schnellbauschrauben 3,9 x 30 mm

Plattenstöße als Klebe- oder
Spachtelfuge ausbilden.

Hohlraumdämmung aus nichtbrennbarer
Mineralwolle nach DIN EN 13162
mit einer Mindestnennrohdichte 20 kg/m³
und einer Mindestdicke d >= 50 mm.
entsprechend den Herstellervorschriften
einschl. aller Materialien,

Anschlussdichtungen und Befestigungsmittel liefern und montieren, einschl. der
Verspachtelung der Fugen der äußeren
Plattenlage und der sichtbaren Befestigungsmittel gemäß

Qualitätsstufe (QF)  Q2

Der Nachweis der gesundheitlichen Unbedenklichkeit durch das eco-Label ist zu erbringen.
Fabrikat:  fermacell Wandbekleidung o.glw.

Angebot. Fabrikat: ................................
Menge: 175,000 m2

**01.01.4 Zulage Tür-/ Fensteröffnungen < 2,5 qm**
Zulage zu vor gen. Wandverkleidungen für Herstellen
von Tür-/ Fensteröffnungen Fläche < 2,5 qm

einschl. der erforderlichen Profile und Montageteile
sowie Anarbeiten der Beplankung.
Leibungen werden in gesonderter Position erfasst.
Menge: 6,000 Stk

**01.01.5 Zulage Tür-/ Fensteröffnungen > 2,5 qm**
Zulage zu vor gen. Wandverkleidungen für Herstellen
von Tür-/ Fensteröffnungen Fläche > 2,5 qm

einschl. der erforderlichen Profile und Montageteile
sowie Anarbeiten der Beplankung.
Leibungen werden in gesonderter Position erfasst.
Menge: 24,000 Stk

**01.01.6 Herstellen von Leibungen < 100**
Herstellen von Leibungsverkleidungen
Leibungstiefe  bis 100mm

Beplankung Gipsfaserplatten 2 x 12,5 mm
Anschlussdichtungen und Befestigungsmittel liefern und montieren, einschl. der
Verspachtelung der Fugen der äußeren
Plattenlage und der sichtbaren Befestigungsmittel gemäß
Qualitätsstufe (QF)  Q2
Menge: 45,000 m

**01.01.7 Herstellen von Leibungen 101-200**
Herstellen von Leibungsverkleidungen
Leibungstiefe  ca. 101 - 200mm

Beplankung Gipsfaserplatten 2 x 12,5 mm
Anschlussdichtungen und Befestigungsmittel liefern und montieren, einschl. der
Verspachtelung der Fugen der äußeren
Plattenlage und der sichtbaren Befestigungsmittel gemäß
Qualitätsstufe (QF)  Q2
Menge: 10,000 m

**01.01.8 Herstellen von Leibungen 201-300**
Herstellen von Leibungsverkleidungen
Leibungstiefe  ca. 201 - 300mm

Beplankung Gipsfaserplatten 2 x 12,5 mm
Anschlussdichtungen und Befestigungsmittel liefern und montieren, einschl. der
Verspachtelung der Fugen der äußeren
Plattenlage und der sichtbaren Befestigungsmittel gemäß
Qualitätsstufe (QF)  Q2
Menge: 65,000 m

**01.01.9 Herstellen von Leibungen 301 -400**
Herstellen von Leibungsverkleidungen
Leibungstiefe  ca. 301 - 400mm

Beplankung Gipsfaserplatten 2 x 12,5 mm
Anschlussdichtungen und Befestigungsmittel liefern und montieren, einschl. der
Verspachtelung der Fugen der äußeren
Plattenlage und der sichtbaren Befestigungsmittel gemäß
Qualitätsstufe (QF)  Q2
Menge: 105,000 m

**01.01.10 Herstellen von Ecken 90°**
Herstellen von Wandecken 90°

Anschlussdichtungen und Befestigungsmittel liefern und montieren, einschl. der
Verspachtelung der Fugen der äußeren
Plattenlage und der sichtbaren Befestigungsmittel gemäß
Qualitätsstufe (QF)  Q2
Menge: 40,000 m

**01.01.11 Kantenprofile einbauen**
Einbauen, verspachteln und verschleifen
von Kantenprofilen, Protektor 1030 o.glw.
Verspachtelung wie Wandflächen
Qualitätsstufe (QF)  Q2
Menge: 265,000 m

**01.01.12 Zulage zusätzliche Unterkonstruktion**
Zulage zur Wandbekleidung für Einbau einer Holzbohle
ca.
300x30mm als zusätzliche Unterkonstruktion zur
Befestigung
von Anbauteilen, Leuchten, Küchenschränken etc. incl.
erforderlicher Bohrungen für Kabel.
Menge: 30,000 m

**01.01.13 Wanddurchbrüche bis 500**
Wanddurchbrüche in vorbeschriebener Trennwand
für Heizung/ Lüftung/ Sanitär/ Elektro
Größe bxl: ca. 10x10cm bis 15x30cm
  Fläche bis ca. 500 cm²
Menge: 5,000 Stk

**01.01.14 Wanddurchbrüche bis 1000**
Wanddurchbrüche in vorbeschriebener Trennwand
für Heizung/ Lüftung/ Sanitär/ Elektro
Größe bxl: ca. 20x50cm bis 10x100cm
  Fläche bis ca. 1000 cm²
Menge: 1,000 Stk

**01.01.15 Zulage Ausschnitte HLS 50-150**
Zulage zu Ständerwänden für Ausschnitte und Anarbeiten
an
HLS Durchführungen/ Rohre etc.
Durchmesser ca. 50 - 150 mm
Menge: 20,000 Stk

**01.01.16 Zulage Ausschnitte HLS 155-250**
Zulage zu Ständerwänden für Ausschnitte und Anarbeiten
an
HLS Durchführungen/ Rohre etc.
Durchmesser ca. 155 - 250 mm
Menge: 10,000 Stk

**01.01.17 Zulage Ausschnitte HLS 255-350**
Zulage zu Ständerwänden für Ausschnitte und Anarbeiten
an
HLS Durchführungen/ Rohre etc.
Durchmesser ca. 255 - 350 mm
Menge: 6,000 Stk

*Hinweis*
An die nachfolgend beschriebenen Positionen
Vorsatzschalen/ Schachtwände werden keine
zusätzlichen Anforderungen hinsichtlich
Schallschutz gestellt, die Ausführung kann in
CW-/ UW-Profilen erfolgen.

**01.01.18 Vorsatzschale Stahlblech-UK 90mm**
Freistehende Vorsatzschale DIN 4103

Bauart: Einseitig raumseitig einlagig
beplankte Stahlunterkonstruktion aus
verzinkten CW-/ UW-Profilen 75/50/0,6 mm

Dicke:  90 mm
Wandhöhe: 321 cm

Beplankung einseitig raumseitig: 15 mm
Gipsfaserplatten nach DIN EN 15283-2
Befestigung mit Schnellbauschrauben 3,9 x 30 mm

Plattenstöße als Klebe- oder
Spachtelfuge ausbilden.

Hohlraumdämmung aus nichtbrennbarer
Mineralwolle nach DIN EN 13162
mit einer Mindestnennrohdichte 20 kg/m³
und einer Mindestdicke d >= 50 mm.
entsprechend den Herstellervorschriften
einschl. aller Materialien,

Anschlussdichtungen und Befestigungsmittel liefern und montieren, einschl. der
Verspachtelung der Fugen der äußeren
Plattenlage und der sichtbaren Befestigungsmittel gemäß

Qualitätsstufe (QF)  Q2

Der Nachweis der gesundheitlichen Unbedenklichkeit durch das eco-Label ist zu erbringen.
Fabrikat:  fermacell Wandbekleidung o.glw.

Angebot. Fabrikat: ................................
Menge: 75,000 m2

**01.01.19 Zulage Gipskarton für Feuchträume**
Zuschlag zu Gipskartonflächen an Wänden und Decken für
Ausführung mit hydrophobierten, feuchtraumgeeigneten
Platten
GKBI.
Menge: 75,000 m2

**01.01.20 Befestigungs-Schiene Metallständerwände**
Befestigungsschiene im Wandhohlraum, aus Stahlprofilen,
verzinkt, für Steigleitungen/ Waschmaschinenanschluss/
Spülenanschluss, u. dgl., einschl. Montagezubehör.
Menge: 5,000 Stk

**01.01.21 Universal-Traverse Metallständerwände**
Traverse im Wandhohlraum, aus Mehrschichtholzplatte mit
seitlichen Profilanschlüssen, einschließlich
Montagezubehör,
verschraubt mit CW-Profilen, für wandhängende Lasten
bis
1,5 kN/m Wandlänge.
Universal-Traverse 620/200/20mm
Menge: 5,000 Stk

**01.01.22 Zulage Tür-/ Fensteröffnungen < 2,5 qm**
Zulage zu vor gen. Vorsatzschale für Herstellen
von Tür-/ Fensteröffnungen Fläche < 2,5 qm

einschl. der erforderlichen Profile und Montageteile
sowie Anarbeiten der Beplankung.
Leibungen werden in gesonderter Position erfasst.
Menge: 2,000 Stk

**01.01.23 Herstellen von Leibungen 201-300**
Herstellen von Leibungsverkleidungen
Leibungstiefe  ca. 201 - 300mm

Beplankung Gipsfaserplatten 2 x 12,5 mm
Anschlussdichtungen und Befestigungsmittel liefern und montieren, einschl. der
Verspachtelung der Fugen der äußeren
Plattenlage und der sichtbaren Befestigungsmittel gemäß
Qualitätsstufe (QF)  Q2
Menge: 6,000 m

**01.01.24 Herstellen von Leibungen 301 -400**
Herstellen von Leibungsverkleidungen
Leibungstiefe  ca. 301 - 400mm

Beplankung Gipsfaserplatten 2 x 12,5 mm
Anschlussdichtungen und Befestigungsmittel liefern und montieren, einschl. der
Verspachtelung der Fugen der äußeren
Plattenlage und der sichtbaren Befestigungsmittel gemäß
Qualitätsstufe (QF)  Q2
Menge: 4,000 m

**01.01.25 Schachtwand 72,5 mm, F30-A**
Schachtwand 72,5 mm, F30-A
Freistehende Vorsatzschale /
Schachtwand DIN 4103, 1.

Bauart: Einseitig raumseitig zweilagig
beplankte Stahlunterkonstruktion aus
verzinkten CW-/UW-Profilen 50 x 06.
Dicke: 72,5 mm
Schachthöhe: ca. 320 cm
<= 300 cm (ohne Brandschutz)
<= 300 cm (Brandschutz nach DIN 4102)

Beplankung einseitig raumseitig: 12,5 und
10 mm Gipsfaserplatten nach DIN EN 15283-2.

1./untere Plattenlage stumpf stoßen und mit
Schnellbauschrauben 3,9 x 30 mm in den
CW-Profilen befestigen.
2./äußere Plattenlage mit Schnellbauschrauben
3,9 x 40mm in den CW-Profilen befestigen.
Plattenstöße der 2./äußeren Plattenlage
als Klebe- oder Spachtelfuge ausbilden.

Anschlussdichtungen und Befestigungsmittel liefern und montieren, einschl. der
Verspachtelung der Fugen der äußeren
Plattenlage und der sichtbaren Befestigungsmittel gemäß

Qualitätsstufe (QF)  Q2

Der Nachweis der gesundheitlichen Unbedenklichkeit durch das eco-Label ist zu erbringen.
Fabrikat:  fermacell Schachtwand o.glw.

Angebot. Fabrikat: ................................
Menge: 5,000 m2

**01.01.26 Herstellen von Ecken 90°**
Herstellen von Wand-/Schachtecken 90°

Anschlussdichtungen und Befestigungsmittel liefern und montieren, einschl. der
Verspachtelung der Fugen der äußeren
Plattenlage und der sichtbaren Befestigungsmittel gemäß
Qualitätsstufe (QF)  Q2
Menge: 7,000 m

**01.01.27 Kantenprofile einbauen**
Einbauen, verspachteln und verschleifen
von Kantenprofilen, Protektor 1030 o.glw.
Verspachtelung wie Wandflächen
Qualitätsstufe (QF)  Q2
Menge: 7,000 m

**01.01.28 Wanddurchbrüche bis 500**
Wanddurchbrüche in vorbeschriebener Trennwand
für Heizung/ Lüftung/ Sanitär/ Elektro
Größe bxl: ca. 10x10cm bis 15x30cm
  Fläche bis ca. 500 cm²
Menge: 10,000 Stk

**01.01.29 Wanddurchbrüche bis 1000**
Wanddurchbrüche in vorbeschriebener Trennwand
für Heizung/ Lüftung/ Sanitär/ Elektro
Größe bxl: ca. 20x50cm bis 10x100cm
  Fläche bis ca. 1000 cm²
Menge: 2,000 Stk

**01.01.30 Zulage Ausschnitte HLS 50-150**
Zulage zu Ständerwänden für Ausschnitte und Anarbeiten
an
HLS Durchführungen/ Rohre etc.
Durchmesser ca. 50 - 150 mm
Menge: 40,000 Stk

**01.01.31 Zulage Ausschnitte HLS 155-250**
Zulage zu Ständerwänden für Ausschnitte und Anarbeiten
an
HLS Durchführungen/ Rohre etc.
Durchmesser ca. 155 - 250 mm
Menge: 10,000 Stk

**01.01.32 Revisionsklappe REVO200 x 200**
Einbau einer Revisionsklappe REVO200 x 200 mm
für Wandsysteme/ Vorsatzschalen
ohne bauphysikalische Anforderung.
Unterkonstruktion mit CD 60/27-Profilen gemäß DIN EN
14195
und DIN 18182-1 anordnen.
Ausschnitt der Gipsplatte nach System-Datenblatt und
Schemazeichnungen ausbilden.
Dicke der Beplankung bis 12,5 mm.
Verschraubung des Außenrahmens mittels
Schnellbauschrauben TB / Diamantschrauben XTB nach
DIN 18182-2 oder bauaufsichtlich zugelassenen
Verbindungsmitteln, ggf. mit Distanzrahmen/ -streifen
unterlegen.
Innendeckel flächenbündig mit Gipsplatte verkleben oder
wahlweise verschrauben.
Revisionsklappen-Außenrahmen mit Uniflott Typ 4B o.glw.
nach DIN EN 13963 in Qualitätsstufe Q2 gemäß Merkblatt
Nr. 2
des Bundesverbandes der Gipsindustrie e.V.
verspachteln.
Menge: 1,000 Stk

**01.01.33 Revisionsklappe REVO300 x 300**
Einbau einer Revisionsklappe wie vor beschrieben,
jedoch REVO300 x 300 mm
Menge: 1,000 Stk

#### Titel 01.02 Abhängedecken

**01.02.1 Abgehängte Decken GK-12,5mm**
Liefern u. einbauen einer abgehängten Gipskartondecke
nach DIN 18168, ohne Brandschutzanforderung

Befestigungsuntergrund: Stahlbetondecke
Einbauhöhe:  ca. 300 cm
Abhängehöhe:  ca. 20 cm

Ausführung der Unterkonstruktion aus verzinkten
Stahlblechprofilen DIN 18182-1,
als Grund- und Tragprofile CD 60/27,
Befestigung mit Direktabhänger/ Direktschwingabhänger/
Nonius mit Noniusbügel/ Nonius-Hänger-Unterteil/
Kombihänger,
Befestigen mit Knauf Deckennagel/ Schnellbauschraube
TN/
Universalschraube FN
oder bauaufsichtlich zugelassenen Befestigungsmitteln.
ohne Dämmschicht

Decklage/Bekleidung aus Gipsplatten GKF DIN 18180
bzw. Typ DFH2 EN 520: Knauf Feuerschutzplatten
einlagig, Plattendicke 12,5 mm,
Verarbeitung gemäß DIN 18181.
Verspachtelung der Gipsplatten gemäß Merkblatt
Nr. 2  des Bundesverbandes der Gipsindustrie e.V.
Qualitätsstufe Q2 Standardverspachtelung,
Verarbeitung gemäß DIN 18181.
Die Ausführung erfolgt unter Verwendung von DIN EN
13963,
Spachtelmaterial Uniflott Typ 4B oder alternativ
Fügenfüller
Typ 3B.

Ausführung gemäß Knauf System-Datenblatt D11.de.
System: Knauf Plattendecke D112.de o.glw.

Angebot. Fabrikat: .................................
Menge: 44,000 m2

**01.02.2 Abgehängte Decken GK-12,5mm**
Liefern u. einbauen einer abgehängten Gipskartondecke
nach DIN 18168, ohne Brandschutzanforderung
wie vor beschrieben, jedoch

Befestigungsuntergrund: Massivholzdecke
Einbauhöhe:  ca. 270 cm
Abhängehöhe:  ca. 32 cm

Kleinflächen, im Bereich Schranknischen
Einzelflächen < 5m²
Menge: 27,000 m2

**01.02.3 Deckenblende GK-12,5mm**
Liefern u. einbauen einer abgehängten Gipskartondecke
nach DIN 18168, ohne Brandschutzanforderung
wie vor beschrieben, jedoch
als senkrechte Deckenblende/ Deckenabschluss

Befestigungsuntergrund: Massivholzdecke
Einbauhöhe:  ca. 270 cm
Blendenhöhe:  ca. 32 cm

Kleinflächen, im Bereich Schranknischen
Einzelflächen < 5m²
Menge: 14,000 m2

**01.02.4 Zulage Oberflächenbehandlung Q3 glatt**
Sonderspachtelung Qualitätsstufe Q3, mit erhöhten
Anforderungen an die Oberfläche
als Zulage zu Standardverspachtelung Q2

Deckenverkleidung aus Gipskartonplatten, glatt
Menge: 85,000 m2

**01.02.5 Kantenprofile**
Einbauen, verspachteln und verschleifen von
Kantenprofilen,
Verspachtelung Q3 wie Deckenfläche

Fabrikat: Protektor 1030 o.glw.

Angebot. Fabrikat: .............................
Menge: 45,000 m

**01.02.6 Abgehängte Decken GK-15mm**
Liefern u. einbauen einer abgehängten Gipskartondecke
nach DIN 18168, ohne Brandschutzanforderung

Befestigungsuntergrund: Massivholzdecke
Einbauhöhe:  ca. 300 cm
Abhängehöhe:  ca. 7 cm

Ausführung der Unterkonstruktion aus verzinkten
Stahlblechprofilen DIN 18182-1,
als Grund- und Tragprofile CD 60/27,
Befestigung mit Direktabhänger/ Direktschwingabhänger/
Nonius mit Noniusbügel/ Nonius-Hänger-Unterteil/
Kombihänger,
Befestigen mit Knauf Deckennagel/ Schnellbauschraube
TN/
Universalschraube FN
oder bauaufsichtlich zugelassenen Befestigungsmitteln.
ohne Dämmschicht

Decklage/Bekleidung aus Gipsplatten GKF DIN 18180
bzw. Typ DFH2 EN 520: Knauf Feuerschutzplatten
einlagig, Plattendicke 15 mm,
Verarbeitung gemäß DIN 18181.
Verspachtelung der Gipsplatten gemäß Merkblatt
Nr. 2  des Bundesverbandes der Gipsindustrie e.V.
incl.Standardverspachtelung Qualitätsstufe Q2,
Verarbeitung gemäß DIN 18181.
Die Ausführung erfolgt unter Verwendung von DIN EN
13963,
Spachtelmaterial Uniflott Typ 4B oder alternativ
Fügenfüller
Typ 3B.

Ausführung gemäß Knauf System-Datenblatt D11.de.
System: Knauf Plattendecke D112.de o.glw.

Angebot. Fabrikat: .................................

Besonderheit:
Die GK-Decke wird aus bauphysikalischen Gründen mit
Federbügeln unmittelbar an der Massivholzdecke
befestigt,
unter diese GK-Decke wird zusätzlich eine
Akustiklochdecke
angebaut. Das Rastermaß und Anordnung der Deckenprofile
sind aufeinander abtzustimmen, die Akustikdecke muss
an den
mit Federbügeln abgehängten Deckenprofilen befestigt
werden. Akustikdecke und Zulagen werden in gesonderter
Position erfasst.
Menge: 118,000 m2

**01.02.7 Zulage GK-Abhängedecke**
Mehrpreis zu vor beschriebener Gipskarton-Montagedecke
für Abstimmen/ Verstärken und Einbauen der
Unterkonstruktion
Deckenprofile zum unterseitigen Anbau einer
zusätzlichen
GK-Akustikdecke.
Akustikdecke in gesonderter Position erfasst
Menge: 118,000 m2

**01.02.8 Wandanschluss mit Trennstreifen**
Zulage zur Deckenbekleidung für das Ausbilden
der Wandanschlüsse mit umlfd. Trennstreifen
im Bereich des Anschlusses an angrenzende Bauteile.
Menge: 240,000 m

**01.02.9 Akustik-Abhängedecke GK 12,5mm**
Liefern u. einbauen einer abgehängten Gipskarton-
Akustikdecke nach DIN 18168
ohne Brandschutzanforderung

Befestigungsuntergrund: Gipskartondecke
mit Federbügel Pos. 06
Einbauhöhe:  ca. 280 cm
Abhängehöhe:  ca. 15 cm

Ausführung der Unterkonstruktion aus verzinkten
Stahlblechprofilen DIN 18182-1,
als Grund- und Tragprofile CD 60/27,
Befestigung mit Direktabhänger/ Direktschwingabhänger/
Nonius mit Noniusbügel/ Nonius-Hänger-Unterteil/
Kombihänger,
Befestigen mit Knauf Deckennagel/ Schnellbauschraube
TN/
Universalschraube FN
oder bauaufsichtlich zugelassenen Befestigungsmitteln.
ohne Dämmschicht bzw. in gesonderter Position erfasst

Beplankung:
1 x 12,5 mm gelochte Gipskarton Bauplatten
mit durchlaufender Rundlochung 8 / 18 R,
werkseitig gefast u. grundiert (Anstrich bauseits),
oberseitig aufkaschiertes schwarzes Akustik-Vlies,
Standard-Kantenausbildung mit 4SK, Fugen ca. 3 mm,
Standardverspachtelung Qualitätsstufe Q 2.

Abhängehöhe: ca. 15 cm

Fabrikat:
Knauf Cleaneo Classic Akustik-Plattendecke D127
o. gleichwertig

Angebot. Fabrikat:
..................................................

Besonderheit:
Die GK-Akustikdecke wird aus bauakustischen Gründen
unmittelbar an der abgehängten Gipskartondecke Pos.05
befestigt. Das Rastermaß und Anordnung der
Deckenprofile
sind aufeinander abtzustimmen, die Akustikdecke muss
an den
mit Federbügeln abgehängten Deckenprofilen befestigt
werden.
Menge: 118,000 m2

**01.02.10 Deckenauflage Mineralwolle 30mm**
In PE-Folie eingeschweißte akustisch wirksame
Deckenauflage aus Mineralwolle

Zur Verbesserung der Schallabsorption ist die
Mineralwolleinlage in akustisch wirksamer PE-Folie
eingeschweißt zu liefern und in das Deckenelement
einzulegen, Mineralwolle in PE-Folie:
Dicke: 30 mm
Baustoffklasse: A1
Prüfung/Bewertung: Nach EN 13501-1 "nicht brennbar"

Fabrikat: Rockwool Polyrock o.glw.

Angebot. Fabrikat: ..................................
Menge: 70,000 m2

**01.02.11 Akustik-Abhängedecke GK 12,5mm**
Liefern u. einbauen einer abgehängten Gipskarton-
Akustikdecke nach DIN 18168
ohne Brandschutzanforderung

Befestigungsuntergrund: Massivholzdecke
Einbauhöhe:  ca. 280 cm
Abhängehöhe:  ca. 15-20 cm

Ausführung der Unterkonstruktion aus verzinkten
Stahlblechprofilen DIN 18182-1,
als Grund- und Tragprofile CD 60/27,
Befestigung mit Direktabhänger/ Direktschwingabhänger/
Nonius mit Noniusbügel/ Nonius-Hänger-Unterteil/
Kombihänger,
Befestigen mit Knauf Deckennagel/ Schnellbauschraube
TN/
Universalschraube FN
oder bauaufsichtlich zugelassenen Befestigungsmitteln.
ohne Dämmschicht bzw. in gesonderter Position erfasst

Beplankung:
1 x 12,5 mm gelochte Gipskarton Bauplatten
mit durchlaufender Rundlochung 8 / 18 R,
werkseitig gefast u. grundiert (Anstrich bauseits),
oberseitig aufkaschiertes schwarzes Akustik-Vlies,
Standard-Kantenausbildung mit 4SK, Fugen ca. 3 mm,
incl. Standardverspachtelung Qualitätsstufe Q 2

Abhängehöhe: 15-20 cm

Fabrikat:
Knauf Cleaneo Classic Akustik-Plattendecke D127
o. gleichwertig

Angebot. Fabrikat:
.......................................................
Menge: 430,000 m2

**01.02.12 Zulage Oberflächenbehandlung Q3 gelocht**
Sonderspachtelung Qualitätsstufe Q3, mit erhöhten
Anforderungen an die Oberfläche
als Zulage zu Standardverspachtelung Q2

Deckenverkleidung aus Gipskartonplatten, gelocht
Menge: 548,000 m2

**01.02.13 Akustik-Abhängedecke GK 12,5mm Tr.Haus**
Liefern u. einbauen einer abgehängten Gipskarton-
Akustikdecke nach DIN 18168
ohne Brandschutzanforderung
wie vor beschrieben, jedoch im Treppenhaus

Befestigungsuntergrund: Stahlbetondecke
Einbauhöhe:  ca. 280 cm
Abhängehöhe:  ca. 15-20 cm
Deckenfläche:  ca. 6,25 x 3,00m

Besonderheit:
Einbau der Akustikdecke erfolgt im Treppenhaus OG
Gerüst wird in gesonderter Position erfasst
Menge: 19,000 m2

**01.02.14 Akustik-Abhängedecke GK 12,5mm Kleinflächen**
Liefern u. einbauen einer abgehängten Gipskarton-
Akustikdecke nach DIN 18168
ohne Brandschutzanforderung
wie vor beschrieben, jedoch in Kleinflächen

Befestigungsuntergrund: Stahlbetondecke
Einbauhöhe:  ca. 280 cm
Abhängehöhe:  ca. 15-20 cm
Deckenfläche:  ca. 1,60 x 3,00m

Besonderheit:
Einbau der Akustikdecke erfolgt im Treppenhaus
an den Geschosspodesten, Kleinflächen < 5m²
Menge: 11,000 m2

**01.02.15 Akustik-Wandverkleidung GK 12,5mm Kleinflächen**
Liefern u. einbauen einer direkt befestigten
Gipskarton-
Akustikverkelidung an der Wand nach DIN 18168
ohne Brandschutzanforderung
wie vor beschrieben, jedoch in Kleinflächen

Befestigungsuntergrund: Stahlbetonwand
Einbauhöhe:  ca. 170-470 cm
Aufbauhöhe:  ca. 5-7 cm
Deckenfläche:  ca. 3,00 x 3,00m

Besonderheit:
Einbau der Akustikverkelidung erfolgt im Treppenhaus
an den Geschosswänden, Kleinflächen < 10m²
Menge: 10,000 m2

**01.02.16 Deckenblende GK-12,5mm**
Liefern u. einbauen einer abgehängten Gipskartondecke
nach DIN 18168, ohne Brandschutzanforderung
wie vor beschrieben, jedoch
als senkrechte Deckenblende/ Deckenabschluss

Befestigungsuntergrund: Stahlbetondecke
Einbauhöhe:  ca. 280 cm
Blendenhöhe:  ca. 20 cm

Kleinflächen, im Bereich Treppenhaus
Einzelflächen < 1m²
Menge: 2,000 m2

**01.02.17 Herstellen von Leibungen 50-100**
Herstellen von Leibungsverkleidungen
Leibungstiefe  ca. 50 - 100mm

Beplankung Gipsfaserplatten 1 x 12,5 mm
Anschlussdichtungen und Befestigungsmittel liefern und montieren, einschl. der
Verspachtelung der Fugen der äußeren
Plattenlage und der sichtbaren Befestigungsmittel gemäß
Qualitätsstufe (QF)  Q2
Menge: 3,000 m

**01.02.18 Zulage Oberflächenbehandlung Q3 gelocht**
Sonderspachtelung Qualitätsstufe Q3, mit erhöhten
Anforderungen an die Oberfläche
als Zulage zu Standardverspachtelung Q2

Decken-/ Wandverkleidung aus Gipskartonplatten
gelocht, Kleinflächen < 5 m²
Menge: 40,000 m2

**01.02.19 Kantenprofile**
Einbauen, verspachteln und verschleifen von
Kantenprofilen,
Verspachtelung Q3 wie Deckenfläche

Fabrikat: Protektor 1030 o.glw.

Angebot. Fabrikat: .............................
Menge: 45,000 m

**01.02.20 Deckenauflage Mineralwolle 30mm Kleinflächen**
In PE-Folie eingeschweißte akustisch wirksame
Deckenauflage aus Mineralwolle

Zur Verbesserung der Schallabsorption ist die
Mineralwolleinlage in akustisch wirksamer PE-Folie
eingeschweißt zu liefern und in das Deckenelement
einzulegen, Mineralwolle in PE-Folie:
Dicke: 30 mm
Baustoffklasse: A1
Prüfung/Bewertung: Nach EN 13501-1 "nicht brennbar"

Fabrikat: Rockwool Polyrock o.glw.

Angebot. Fabrikat: ..................................
Menge: 40,000 m2

**01.02.21 Arbeitsgerüst Deckeneinbau**
Schutz- und Arbeitsgerüst für Einbau der
vorbeschriebenen
Deckenverkleidung im Treppenhaus

Grundfläche  ca. 4,60 x 3,00m
Deckenhöhe ca. 4,70m von OK-Zwischenpodest
  bis UK-Decke Treppenhaus

Besonderheit:
Die Treppenläufe werden als Nullbelagstreppe
in Sichtbeton ausgeführt.
Schutzbelag und Mehraufwand für die Gerüststellung
im Treppenhaus ist in den EP einzurechnen.
Menge: 1,000 Psch

**01.02.22 Zulage Wandanschluss (Schattennut)**
Mehrpreis zu Montagedecken wie vor beschrieben
für Ausbilden des Wandanschlusses als offene
Schattenfuge,
durch rückseitige an der Gipskartonplatte anbringen
eines nicht
sichtbaren Kantenschutzprofils für einen sauberen
Abschluss
an den Kanten.
Fugenbreite:  ca. 10 mm
Farbton:  verzinkt

Fabrikat: Protektor 1314 o.glw.

Angebot. Fabrikat: .............................
Menge: 380,000 m

**01.02.23 Zulage Dehnfuge (Schattennut)**
Mehrpreis zu Montagedecken wie vor beschrieben
für Ausbilden einer Dehnfuge als offene Schattenfuge,
durch rückseitige an der Gipskartonplatte anbringen
von nicht
sichtbaren Kantenschutzprofilen für einen sauberen
Abschluss
an den beiden Plattenkanten.
Fugenbreite:  ca. 6 mm
Farbton:  verzinkt

Fabrikat: Protektor 1371+1373 o.glw.

Angebot. Fabrikat: .............................
Menge: 30,000 m

**01.02.24 Zulage Deckenrand ungelocht**
Zulage zur Oberflächenverspachtelung für Herstellen
eines gespachtelten umlfd. lochfreien Deckenrandes
Breite ca. 80-100mm
Menge: 380,000 m

**01.02.25 Zulage Anarbeiten Lüftungsgeräte**
Zulage zur Akustikdecke für Anarbeiten an bauseitige
Lüftungsgeräte, Einbau erfolgt teilvertieft ca. 1/3 in
die
Unterdecke einschließl. erfoderlichem Anpassen
der Unterkonstruktion/ Deckenprofile

Der Deckenanschluss muss umlfd. schallentkoppelt
ausgeführt werden, das Gerät liegt mit einer Längsseite
unmittelbar an der Aussenwand an

Größe Gerät lxb ca. 920 x 1950mm
schallentkoppelter Anschluss je Gerät ca. 3,80 lfm
Menge: 6,000 Stk

**01.02.26 Zulage zusätzliche Unterkonstruktion 300**
Zulage zur Deckenkonstruktion für Einbau von einer
Holzbohle
ca. 300x30mm als zusätzliche Unterkonstruktion zur
Befestigung von Anbauteilen, Leuchten etc. incl.
erforderlicher
Bohrungen für Kabel
Einzellänge bis max. 100cm
Menge: 30,000 m

**01.02.27 Zulage zusätzliche Unterkonstruktion 400x400**
Zulage zur Deckenkonstruktion für Einbau von einer
Holzplatte
ca. 400x400x30mm als zusätzliche Unterkonstruktion zur
Befestigung von Anbauteilen, Leuchten etc. incl.
erforderlicher
Bohrungen für Kabel
Menge: 40,000 Stk

**01.02.28 Zulage zusätzliche Unterkonstruktion 500x500**
Zulage zur Deckenkonstruktion für Einbau von einer
Holzplatte
ca. 500x500x30mm als zusätzliche Unterkonstruktion zur
Befestigung von Anbauteilen, Leuchten etc. incl.
erforderlicher
Bohrungen für Kabel
Menge: 60,000 Stk

**01.02.29 Zulage Anspachteln Deckenausschnitte**
Zulage zur Oberflächenverspachtelung für Anspachteln
des Lochbildes im Bereich Deckenausschnitte rund
Lochausschnitt DN 100-300mm
Menge: 10,000 Stk

**01.02.30 Herstellen von Aussparungen DN 100**
Herstellen von Aussparungen Durchmesser bis 100 mm
Menge: 10,000 Stck

**01.02.31 Herstellen von Aussparungen DN 110-200**
Herstellen von Aussparungen Durchmesser 110 bis 200 mm
Menge: 10,000 Stk

**01.02.32 Herstellen von Aussparungen DN 210-300**
Herstellen von Aussparungen Durchmesser 210 bis 300 mm
Menge: 10,000 Stk

**01.02.33 Herstellen von Aussparungen <500**
Herstellen von Deckendurchbrüche/ Aussparungen
in vorbeschriebener Akustikdecke
für Heizung/ Lüftung/ Sanitär/ Elektro

Größe bxl: ca. 10x10cm bis 15x30cm
Fläche bis ca. 500 cm²
Menge: 10,000 Stk

**01.02.34 Herstellen von Aussparungen 500-1000**
Herstellen von Deckendurchbrüche/ Aussparungen
in vorbeschriebener Akustikdecke
für Heizung/ Lüftung/ Sanitär/ Elektro

Größe bxl: ca. 30x30cm bis 20x50cm
Fläche bis ca. 1000 cm²
Menge: 10,000 Stk

**01.02.35 Revisionsklappe REVO200 x 200**
Einbau einer Revisionsklappe REVO200 x 200 mm
für Deckensysteme ohne bauphysikalische Anforderung.
Unterkonstruktion mit CD 60/27-Profilen gemäß DIN EN
14195
und DIN 18182-1 anordnen.
Ausschnitt der Gipsplatte nach System-Datenblatt und
Schemazeichnungen ausbilden.
Dicke der Beplankung bis 12,5 mm.
Verschraubung des Außenrahmens mittels
Schnellbauschrauben TB / Diamantschrauben XTB nach
DIN 18182-2 oder bauaufsichtlich zugelassenen
Verbindungsmitteln, ggf. mit Distanzrahmen/ -streifen
unterlegen.
Innendeckel flächenbündig mit Gipsplatte verkleben oder
wahlweise verschrauben.
Revisionsklappen-Außenrahmen mit Uniflott Typ 4B o.glw.
nach DIN EN 13963 in Qualitätsstufe Q2 gemäß Merkblatt
Nr. 2
des Bundesverbandes der Gipsindustrie e.V.
verspachteln.
Menge: 1,000 Stk

**01.02.36 Revisionsklappe REVO300 x 300**
Einbau einer Revisionsklappe wie vor beschrieben,
jedoch REVO300 x 300 mm
Menge: 1,000 Stk

**01.02.37 Revisionsklappe REVO400 x 400**
Einbau einer Revisionsklappe wie vor beschrieben,
jedoch REVO400 x 400 mm
Menge: 1,000 Stk

**01.02.38 Revisionsklappe REVO600 x 600**
Einbau einer Revisionsklappe wie vor beschrieben,
jedoch REVO600 x 600 mm
Menge: 1,000 Stk

#### Titel 01.03 Stundenlohnarbeiten

*Hinweis*
Für evtl. erforderliche Arbeiten, die nicht im
Leistungsverzeichnis erfasst sind und gegen Nachweis
zur Ausführung kommen, sind folgende
Leistungen mit einzurechnen:

Stundenlohnarbeiten
-  Sämtliche Aufwendungen für die Arbeitskraft, wie der
  tatsächliche Lohn einschl. vermögenswirksamen
  Leistungen mit den Zuschlägen für Gemeinkosten
  (Sozialbeiträge, Winterbauumlage und dgl.).
-  Lohn- und Gehaltsnebenkosten sowie
  Überstundenzuschläge. Gesondert verrechnet werden
  tarifliche Festlegungen wie Nacht-, Sonntags- und
  Feiertagsarbeiten.

Geräte
-  inkl. Liefern und Abfahren
-  Stundensatz für das Gerät, einschl. der
Vorhaltekosten
  (Abschreibung und Verzinsung), der Betriebskosten
  (Betriebs- und Wartungsstoffe, Reparaturkosten)
-  Lohnkosten für das Bedienungspersonal.

Stundenlohnarbeiten/Geräteeinsatz bedürfen vorab der
Zustimmung der Bauüberwachung (sonst kein
Vergütungsanspruch). Der voraussichtliche Aufwand ist
vor der Durchführung abzuschätzen und mitzuteilen.

**01.03.1 Vorarbeiter**
Menge: 20,000 Std

**01.03.2 Facharbeiter**
Menge: 20,000 Std

### Bereich 02 Umbau/ Bestand

#### Titel 02.01 Vorsatzschalen

**02.01.1 Vorsatzschale Stahlblech-UK 90mm**
Freistehende Vorsatzschale DIN 4103

Bauart: Einseitig raumseitig einlagig
beplankte Stahlunterkonstruktion aus
verzinkten CW-/ UW-Profilen 75/50/0,6 mm

Dicke:  90 mm
Wandhöhe: 321 cm

Beplankung einseitig raumseitig: 15 mm
Gipsfaserplatten nach DIN EN 15283-2
Befestigung mit Schnellbauschrauben 3,9 x 30 mm

Plattenstöße als Klebe- oder
Spachtelfuge ausbilden.

Hohlraumdämmung aus nichtbrennbarer
Mineralwolle nach DIN EN 13162
mit einer Mindestnennrohdichte 20 kg/m³
und einer Mindestdicke d >= 50 mm.
entsprechend den Herstellervorschriften
einschl. aller Materialien,

Anschlussdichtungen und Befestigungsmittel liefern und montieren, einschl. der
Verspachtelung der Fugen der äußeren
Plattenlage und der sichtbaren Befestigungsmittel gemäß

Qualitätsstufe (QF)  Q2

Der Nachweis der gesundheitlichen Unbedenklichkeit durch das eco-Label ist zu erbringen.
Fabrikat:  fermacell Wandbekleidung o.glw.

Angebot. Fabrikat: ................................
Menge: 15,000 m2

**02.01.2 Herstellen von Leibungen < 100**
Herstellen von Leibungsverkleidungen
Leibungstiefe  ca. 100 mm

Beplankung Gipsfaserplatten 2 x 12,5 mm
Anschlussdichtungen und Befestigungsmittel liefern und montieren, einschl. der
Verspachtelung der Fugen der äußeren
Plattenlage und der sichtbaren Befestigungsmittel gemäß
Qualitätsstufe (QF)  Q2
Menge: 5,000 m

**02.01.3 Zulage Ausschnitte HLS 50-150**
Zulage zu Ständerwänden für Ausschnitte und Anarbeiten
an HLS Durchführungen/ Rohre etc.
Durchmesser ca. 50 - 150 mm
Menge: 10,000 Stk

#### Titel 02.02 Metallständerwände

**02.02.1 Metallständerwand 150mm**
Metallständerwand = 7,15 m, CW 100 (625 mm),
Bauplatte GKB 2x 12,5 mm, d = 150 mm, Rw = 58,4
MW 80 mm (G)
Nichttragende innere Trennwand DIN 4103-1 als
Montagewand,
Bewertetes Schalldämm-Maß Rw = 58,4 dB
Wandhöhe: ca. 3,20 m
(max. zul. Wandhöhe: 7,15 m)
Wanddicke: 150 mm
Umlaufende Anschlüsse starr,
vorhandener Befestigungsuntergrund Stahlbeton/
Mauerwerk
Ausführung mit Unterkonstruktion aus verzinkten
Stahlblechprofilen DIN 18182-1,
Metallständer CW 100, Achsabstand 625 mm,
Boden und Deckenanschlüsse mit Randprofilen UW 100/40,
Befestigung mit bauaufsichtlich zugelassenen
Befestigungsmitteln.
Dämmschicht aus Mineralwolle nach DIN EN 13162,
Dicke 80 mm,
Baustoffklasse A1, nichtbrennbar nach DIN 4102 und
EN 13501-1,
Bemessungswert der Wärmeleitfähigkeit 0,040 W/(m*K),*
längenbezogener Strömungswiderstand AFr nach DIN EN
29053: 5 kPa*s/m²,
einlagig, dicht stoßen, abrutschsicher verlegen,
Produkte: Knauf Insulation Trennwand-Dämmplatte o.glw.
(Hergestellt mit Ecose® Technology, einem
formaldehydfreien
Bindemittel auf Basis vorwiegend natürlich-organischer
Grundstoffe ohne Zusatz von künstlichen Farben oder
Färbemitteln) oder gleichwertig.
Beplankung beidseitig aus Gipsplatten GKB DIN 18180
bzw. Typ A EN 520: Knauf Bauplatten,
zweilagig, Plattendicke 2x 12,5 mm,
Verarbeitung gemäß DIN 18181.
Verspachtelung der Gipsplatten gemäß Merkblatt Nr. 2
des
Bundesverbandes der Gipsindustrie e.V. Qualitätsstufe
Q2
Standardverspachtelung, Verarbeitung gemäß DIN 18181.
Die Ausführung erfolgt unter Verwendung von DIN EN
13963,
Spachtelmaterial Uniflott Typ 4B oder alternativ
Fügenfüller
Typ 3B.

System: Knauf Metallständerwand W112 oder gleichwertig

Angebot. Fabrikat:
.....................................
Menge: 68,000 m2

**02.02.2 Zulage Türöffnung**
Herstellung einer Türöffnung in nichttragender inneren
Trennwand mit verstärkten Ständerwerkprofilen im
Öffnungsbereich.
Laibungsprofile nach DIN EN 14195 und DIN 18182-1,
Raumhoch aus UA-Profilen, an Kopf- und
Fußanschlussbereichen mit Knauf Türpfostensteckwinkeln
und geeigneten Verankerungmitteln an angrenzenden
Bauteilen befestigt.
Als Türsturz ist ein UW-Profil mit zwei vertikalen
Auswechslungen aus CW-Profilen einzubauen und
kraftschlüssig an Profilen zubefestigen.
Horizontal- / Längsfugen nicht entlang der Türöffnung
anordnen,
sondern zur Türmitte versetzen, dazu Merkblatt Nr. 8
des
Bundesverbandes der Gipsindustrie e.V. beachten.
Öffnungsmaß: 0,875 - 1,125 x  2,01 - 2,125 m
Laibungsprofil: UA 100
Sturzprofil: UW 100
Wandhöhe:  ca. 3,20m
Befestigungsuntergrund: Stahlbeton/ Mauerwerk
Verschraubung: Schnellbauschrauben TN / TB
oder bauaufsichtlich zugelassene Verbindungsmittel.
Menge: 4,000 Stk

**02.02.3 Zulage Wandanschluss**
Herstellung eines Wandanschlusses einer
Einfachständerwand
mit CW-Profilen an eine bestehende Massivwand.
Um eine Entkoppelung der Unterkonstruktion zu
gewährleisten,
sind die Profile mit Knauf Trennwandkitt von der
Massivwand zu
trennen und mit Knauf Drehstiftdübeln zu montieren.
Die Beplankung ist dicht an die Massivwand anzuführen
und
dabei eine Trennebene mit Knauf Trenn-Fix herzustellen.
Trennfuge mit Uniflott Typ 4B o.gl. nach DIN EN 13963
oder
gleichwertigen Spachtelmaterial eben nach
Qualitätsstufe Q2
gemäß Merkblatt Nr. 2 des Bundesverbandes der
Gipsindustrie
e.V. verspachteln.
Menge: 23,000 m

**02.02.4 Zulage Aussenecke 90°**
Ausbildung einer Aussenecke von 90°
an der vorbeschriebenen, nichttragenden inneren
Trennwand.
Unterkonstruktion raumhoch aus CW 100 Profilen nach
DIN EN
14195 und DIN 18182-1 ausbilden.

Profile an angrenzenden Bauteilen mit Verbindungsmittel
gemäß DIN EN 14566, z. B. Knauf Diamantschrauben XTN
oder gleichwertig.
Knauf Eckschutzschiene mit Uniflott Typ 4B o.glw. nach
DIN EN
13963 oder gleichwertigen Spachtelmaterial eben
einspachteln.

Innenecke nach Qualitätsstufe Q2 gemäß Merkblatt Nr. 2
des
Bundesverbandes der Gipsindustrie e.V. verspachteln.
Die Toleranzen sind nach DIN 18202 zu gewährleisten.
Wandhöhe: ca. 3,20m
Menge: 10,000 m

**02.02.5 Zulage T-Verbindung**
Herstellen einer T-Verbindung der Wand
in bestehender Montagewand mit Anschluss in CW-Profil.
Um eine Entkoppelung der Unterkonstruktion zu
gewährleisten,
sind die Profile mit Trennwandkitt von der Montagewand
zu
trennen.

Unterkonstruktion der anschließenden mit
Universalschrauben
FN oder Universalschrauben TN nach DIN 18182-2 oder
bauaufsichtlich zugelassenen Befestigungs- /
Verbindungselementen an den Profilen der Montagewand
montieren. Die Beplankung ist dicht an die Montagewand
anzuschließen.

Trennfuge mit Uniflott Typ 4B o.glw. nach DIN EN 13963
oder
gleichwertigen Spachtelmaterial eben nach
Qualitätsstufe Q2
gemäß Merkblatt Nr. 2 des Bundesverbandes der
Gipsindustrie
e.V. verspachteln.
Auf die Anforderung der Schallübertragung über die
Flanken ist
zu achten.
Menge: 4,000 m

**02.02.6 Herstellen von Leibungen < 150**
Herstellen von Leibungsverkleidungen
Leibungstiefe  bis ca. 150mm

Beplankung Gipsfaserplatten 1 x 12,5 mm
Anschlussdichtungen und Befestigungsmittel liefern und montieren, einschl. der
Verspachtelung der Fugen der äußeren
Plattenlage und der sichtbaren Befestigungsmittel gemäß
Qualitätsstufe (QF)  Q2
Menge: 15,000 m

**02.02.7 Metallständerwand 125mm/ F90**
F90 Metallständerwand = 4,75 m, CW 75 (625 mm),
Diamant GKFI 2x 12,5 mm (geklammert), d = 125 mm,
Rw = 63 dB, MW 60 mm
Nichttragende innere Trennwand DIN 4103-1 als
Montagewand,
Brandschutztechnische Anforderungen an die Bekleidung,
Feuerwiderstandsklasse 90 Minuten nach DIN 4102-2.
Bewertetes Schalldämm-Maß Rw = 63,0 dB
Wandhöhe: ca. 3,20 m
(max. zul. Wandhöhe: 4,75 m)
Wanddicke: 125 mm
Umlaufende Anschlüsse starr,
vorhandener Befestigungsuntergrund Stahlbeton/
Mauerwerk
Ausführung mit Unterkonstruktion aus verzinkten
Stahlblechprofilen DIN 18182-1,
Metallständer CW 75, Achsabstand 625 mm,
Boden und Deckenanschlüsse mit Randprofilen UW 75/40,
Befestigung mit bauaufsichtlich zugelassenen
Befestigungsmitteln.
Dämmschicht aus Mineralwolle nach DIN EN 13162,
Dicke 60 mm,
Baustoffklasse A1, nichtbrennbar nach DIN 4102 und
EN 13501-1,
Bemessungswert der Wärmeleitfähigkeit 0,040 W/(m*K),*
längenbezogener Strömungswiderstand AFr nach DIN EN
29053: 5 kPa*s/m²,
einlagig, dicht stoßen, abrutschsicher verlegen,
Produkt: Knauf Insulation Trennwand-Dämmplatte TP 115
(Hergestellt mit Ecose® Technology, einem
formaldehydfreien
Bindemittel auf Basis vorwiegend natürlich-organischer
Grundstoffe ohne Zusatz von künstlichen Farben oder
Färbemitteln) oder gleichwertig.

Beplankung beidseitig aus Gipsplatten GKFI DIN 18180
bzw. Typ DFH2IR EN 520: Knauf Diamant,
zweilagig, Plattendicke 2x 12,5 mm,
Verschraubung mit Diamantschraube XTN,
oberste Plattenlage mit Klammern auf der ersten
Plattenlage
befestigt,
Verarbeitung gemäß DIN 18181.
Verspachtelung der Gipsplatten gemäß Merkblatt Nr. 2
des
Bundesverbandes der Gipsindustrie e.V. Qualitätsstufe
Q2
Standardverspachtelung,
Verarbeitung gemäß DIN 18181. Die Ausführung erfolgt
unter
Verwendung von DIN EN 13963, Spachtelmaterial Uniflott
Typ 4B oder alternativ Fügenfüller Typ 3B.
Ausführung gemäß Knauf System-Datenblatt W11.de.

System: Knauf Metallständerwand W112 oder gleichwertig

Angebot. Fabrikat: ..............................

Wandfläche bxh  ca. 3,90 x 3,20m
Einbauort  Flur EG Altbau
Menge: 13,000 m2

**02.02.8 Zulage Wandanschluss F90**
Herstellung eines Wandanschlusses einer
Einfachständerwand
mit CW-Profilen an eine bestehende Massivwand.
Um eine Entkoppelung der Unterkonstruktion zu
gewährleisten,
sind die Profile mit Knauf Trennwandkitt von der
Massivwand zu
trennen und mit Knauf Drehstiftdübeln zu montieren.
Die Beplankung ist dicht an die Massivwand anzuführen
und
dabei eine Trennebene mit Knauf Trenn-Fix herzustellen.
Trennfuge mit Uniflott Typ 4B nach DIN EN 13963 oder
gleichwertigen Spachtelmaterial eben nach
Qualitätsstufe Q2
gemäß Merkblatt Nr. 2 des Bundesverbandes der
Gipsindustrie
e.V. verspachteln.

Entsprechend Zulassung F90
Menge: 14,000 m

**02.02.9 Kantenprofile einbauen**
Einbauen, verspachteln und verschleifen
von Kantenprofilen, Protektor 1030 o.glw.
Verspachtelung wie Wandflächen
Qualitätsstufe (QF)  Q2
Menge: 20,000 m

**02.02.10 Zulage zusätzliche Unterkonstruktion**
Zulage zur Wandbekleidung für Einbau einer Holzbohle
ca.
300x30mm als zusätzliche Unterkonstruktion zur
Befestigung
von Anbauteilen, Leuchten, Küchenschränken etc. incl.
erforderlicher Bohrungen für Kabel.
Menge: 5,000 m

**02.02.11 Zulage Gipskarton für Feuchträume**
Zuschlag zu Gipskartonflächen an Wänden und Decken für
Ausführung mit hydrophobierten, feuchtraumgeeigneten
Platten
GKBI.
Menge: 40,000 m2

**02.02.12 Wanddurchbrüche bis 500**
Wanddurchbrüche in vorbeschriebener Trennwand
für Heizung/ Lüftung/ Sanitär/ Elektro
Größe bxl: ca. 10x10cm bis 15x30cm
  Fläche bis ca. 500 cm²
Menge: 2,000 Stk

**02.02.13 Wanddurchbrüche bis 1000**
Wanddurchbrüche in vorbeschriebener Trennwand
für Heizung/ Lüftung/ Sanitär/ Elektro
Größe bxl: ca. 20x50cm bis 10x100cm
  Fläche bis ca. 1000 cm²
Menge: 1,000 Stk

**02.02.14 Zulage Ausschnitte HLS 50-150**
Zulage zu Ständerwänden für Ausschnitte und Anarbeiten
an HLS Durchführungen/ Rohre etc.
Durchmesser ca. 50 - 150 mm
Menge: 10,000 Stk

**02.02.15 Zulage Ausschnitte HLS 155-250**
Zulage zu Ständerwänden für Ausschnitte und Anarbeiten
an HLS Durchführungen/ Rohre etc.
Durchmesser ca. 155 - 250 mm
Menge: 5,000 Stk

**02.02.16 Zulage Ausschnitte HLS 255-350**
Zulage zu Ständerwänden für Ausschnitte und Anarbeiten
an HLS Durchführungen/ Rohre etc.
Durchmesser ca. 255 - 350 mm
Menge: 1,000 Stk

#### Titel 02.03 Abhängedecken

**02.03.1 Abgehängte Decken GK-12,5mm**
Liefern u. einbauen einer abgehängten Gipskartondecke
nach DIN 18168, ohne Brandschutzanforderung

Befestigungsuntergrund: Stahlbetondecke
Einbauhöhe:  ca. 300 cm
Abhängehöhe:  ca. 20 cm

Ausführung der Unterkonstruktion aus verzinkten
Stahlblechprofilen DIN 18182-1,
als Grund- und Tragprofile CD 60/27,
Befestigung mit Direktabhänger/ Direktschwingabhänger/
Nonius mit Noniusbügel/ Nonius-Hänger-Unterteil/
Kombihänger,
Befestigen mit Knauf Deckennagel/ Schnellbauschraube
TN/
Universalschraube FN
oder bauaufsichtlich zugelassenen Befestigungsmitteln.
ohne Dämmschicht

Decklage/Bekleidung aus Gipsplatten GKF DIN 18180
bzw. Typ DFH2 EN 520: Knauf Feuerschutzplatten
einlagig, Plattendicke 12,5 mm,
Verarbeitung gemäß DIN 18181.
Verspachtelung der Gipsplatten gemäß Merkblatt
Nr. 2  des Bundesverbandes der Gipsindustrie e.V.
incl. Standardverspachtelung Qualitätsstufe Q2,
Verarbeitung gemäß DIN 18181.
Die Ausführung erfolgt unter Verwendung von DIN EN
13963,
Spachtelmaterial Uniflott Typ 4B oder glw.

Ausführung gemäß Knauf System-Datenblatt D11.de.
System: Knauf Plattendecke D112.de o.glw.

Angebot. Fabrikat: .................................
Menge: 15,000 m2

**02.03.2 Zulage Oberflächenbehandlung Q3 glatt**
Sonderspachtelung Qualitätsstufe Q3, mit erhöhten
Anforderungen an die Oberfläche
als Zulage zu Standardverspachtelung Q2

Deckenverkleidung aus Gipskartonplatten, glatt

Angebot. Fabrikat:..................................
Menge: 15,000 m2

**02.03.3 Wandanschluss mit Trennstreifen**
Zulage zur Deckenbekleidung für das Ausbilden
der Wandanschlüsse mit umlfd. Trennstreifen
im Bereich des Anschlusses an angrenzende Bauteile.
Menge: 30,000 m

**02.03.4 Akustik-Abhängedecke GK 12,5mm**
Liefern u. einbauen einer abgehängten Gipskarton-
Akustikdecke nach DIN 18168
ohne Brandschutzanforderung

Befestigungsuntergrund: Stahlbeton
Einbauhöhe:  ca. 300 cm
Abhängehöhe:  ca. 15-20 cm

Ausführung der Unterkonstruktion aus verzinkten
Stahlblechprofilen DIN 18182-1,
als Grund- und Tragprofile CD 60/27,
Befestigung mit Direktabhänger/ Direktschwingabhänger/
Nonius mit Noniusbügel/ Nonius-Hänger-Unterteil/
Kombihänger,
Befestigen mit Knauf Deckennagel/ Schnellbauschraube
TN/
Universalschraube FN
oder bauaufsichtlich zugelassenen Befestigungsmitteln.
ohne Dämmschicht bzw. in gesonderter Position erfasst

Beplankung:
1 x 12,5 mm gelochte Gipskarton Bauplatten
mit durchlaufender gerader Rundlochung 8 / 18 R
werkseitig gefast u. grundiert (Anstrich bauseits),
oberseitig aufkaschiertes schwarzes Akustik-Vlies,
Standard-Kantenausbildung mit 4SK, Fugen ca. 3 mm,
incl. Standardverspachtelung Qualitätsstufe Q 2.

Abhängehöhe: 15-20 cm

Fabrikat:
Knauf Cleaneo Classic Akustik-Plattendecke D127
o. gleichwertig

Angebot. Fabrikat:
.......................................................
Menge: 105,000 m2

**02.03.5 Deckenauflage Mineralwolle 30mm**
In PE-Folie eingeschweißte akustisch wirksame
Deckenauflage aus Mineralwolle

Zur Verbesserung der Schallabsorption ist die
Mineralwolleinlage in akustisch wirksamer PE-Folie
eingeschweißt zu liefern und in das Deckenelement
einzulegen, Mineralwolle in PE-Folie:
Dicke: 30 mm
Baustoffklasse: A1
Prüfung/Bewertung: Nach EN 13501-1 "nicht brennbar"

Fabrikat: Rockwool Polyrock o.glw.

Angebot. Fabrikat: ..................................
Menge: 105,000 m2

**02.03.6 Zulage Oberflächenbehandlung Q3 gelocht**
Sonderspachtelung Qualitätsstufe Q3, mit erhöhten
Anforderungen an die Oberfläche
als Zulage zu Standardverspachtelung Q2

Deckenverkleidung aus Gipskartonplatten, gelocht
Menge: 105,000 m2

**02.03.7 Zulage Wandanschluss (Schattennut)**
Mehrpreis zu Montagedecken wie vor beschrieben
für Ausbilden des Wandanschlusses als offene
Schattenfuge,
durch rückseitige an der Gipskartonplatte anbringen
eines nicht
sichtbaren Kantenschutzprofils für einen sauberen
Abschluss
an den Kanten.
Fugenbreite:  ca. 10 mm
Farbton:  verzinkt

Fabrikat: Protektor 1314 o.glw.

Angebot. Fabrikat: .............................
Menge: 80,000 m

**02.03.8 Zulage Deckenrand ungelocht**
Zulage zur Oberflächenverspachtelung für Herstellen
eines gespachtelten umlfd. lochfreien Deckenrandes
Breite ca. 80-100mm
Menge: 80,000 m

**02.03.9 Zulage Anarbeiten Lüftungsgeräte**
Zulage zur Akustikdecke für Anarbeiten an bauseitige
Lüftungsgeräte, Einbau erfolgt teilvertieft ca. 1/3 in
die
Unterdecke einschließl. erfoderlichem Anpassen
der Unterkonstruktion/ Deckenprofile

Größe lxb ca. 920 x 1950mm
 Lage unmittelbar an der Aussenwand
Menge: 6,000 Stk

**02.03.10 Zulage Anspachteln Deckenausschnitte**
Zulage zur Oberflächenverspachtelung für Anspachteln
des Lochbildes im Bereich Deckenausschnitte rund
Lochausschnitt DN 100-300mm
Menge: 20,000 Stk

**02.03.11 Herstellen von Aussparungen DN 100**
Herstellen von Aussparungen Durchmesser bis 100 mm
Menge: 10,000 Stck

**02.03.12 Herstellen von Aussparungen DN 110-200**
Herstellen von Aussparungen Durchmesser 110 bis 200 mm
Menge: 5,000 Stk

**02.03.13 Herstellen von Aussparungen DN 210-300**
Herstellen von Aussparungen Durchmesser 210 bis 300 mm
Menge: 5,000 Stk

**02.03.14 Herstellen von Aussparungen <500**
Herstellen von Deckendurchbrüche/ Aussparungen
in vorbeschriebener Akustikdecke
für Heizung/ Lüftung/ Sanitär/ Elektro

Größe bxl: ca. 10x10cm bis 15x30cm
Fläche bis ca. 500 cm²
Menge: 2,000 Stk

**02.03.15 Herstellen von Aussparungen 500-1000**
Herstellen von Deckendurchbrüche/ Aussparungen
in vorbeschriebener Akustikdecke
für Heizung/ Lüftung/ Sanitär/ Elektro

Größe bxl: ca. 30x30cm bis 20x50cm
Fläche bis ca. 1000 cm²
Menge: 2,000 Stk

**02.03.16 Revisionsklappe REVO300 x 300**
Einbau einer Revisionsklappe wie vor beschrieben,
jedoch REVO300 x 300 mm
Menge: 1,000 Stk

**02.03.17 Revisionsklappe REVO400 x 400**
Einbau einer Revisionsklappe wie vor beschrieben,
jedoch REVO400 x 400 mm
Menge: 1,000 Stk

**02.03.18 Revisionsklappe REVO600 x 600**
Einbau einer Revisionsklappe wie vor beschrieben,
jedoch REVO600 x 600 mm
Menge: 1,000 Stk

**02.03.19 Zulage zusätzliche Unterkonstruktion 300**
Zulage zur Deckenkonstruktion für Einbau von einer
Holzbohle
ca. 300x30mm als zusätzliche Unterkonstruktion zur
Befestigung von Anbauteilen, Leuchten etc. incl.
erforderlicher
Bohrungen für Kabel
Einzellänge bis max. 100cm
Menge: 30,000 m

**02.03.20 Zulage zusätzliche Unterkonstruktion 400x400**
Zulage zur Deckenkonstruktion für Einbau von einer
Holzplatte
ca. 400x400x30mm als zusätzliche Unterkonstruktion zur
Befestigung von Anbauteilen, Leuchten etc. incl.
erforderlicher
Bohrungen für Kabel
Menge: 20,000 Stk

**02.03.21 Zulage zusätzliche Unterkonstruktion 500x500**
Zulage zur Deckenkonstruktion für Einbau von einer
Holzplatte
ca. 500x500x30mm als zusätzliche Unterkonstruktion zur
Befestigung von Anbauteilen, Leuchten etc. incl.
erforderlicher
Bohrungen für Kabel
Menge: 20,000 Stk

*Hinweis*
Zur Sanierung der Elektro- und Sanitärinstallation im
bestehenden Schulgebäude muss die bestehende
Feuerschutzdecke F30 nach Angabe Fachplaner HLS
geöffnet, ausgebaut und vor Ort eingelagert werden.

Die Randwinkel/ Deckenschotts etc. werden nicht
ausgebaut
und bleiben im verbauten Zustand ohne Änderung, die
Deckenplatten mit Beleuctungskörpern etc. sind in
Zusammenarbeit mit HLS/ Elektro auszubauen.

Nach Fertigstellung der neuen Installationstrassen
sind die
Deckenelemente F30 in Zusammenarbeit mit Elektro und
HLS wieder einzubauen.

Der erstmalige Einbau der Brandschutz-Decken
erfolgte 2020.

Systembeschreibung:
Unterdeckenkonstruktion "AMF System UNO"
Feuerwiderstandsdauer F30
gemäß DIN 4102-2: 1977-09
bei einseitiger Brandbeanspruchung von oben
(Zwischendeckenbereich) bzw. von unten
(Unterdeckenunterseite) als "Unterdecke allein"
Knauf AMF GmbH & Co.KG
Prüfzeugnis P-2100/225/15-MPA BS

Deckenrastersystem mit Bandrasterprofil

Die Deckenflächen können vor Angebotsabgabe
vor Ort besichtigt werden.
Für eine Besichtigung vor Ort kontaktieren Sie bitte
rechtzeitig die Vergabestelle

vergabe@vg-sigmarszell.de
Tel. 08389-9203-31

**02.03.22 Sicherung Bodenbeläge**
Bestehende Bodenbeläge (PCV, Fliesen)
vor Ausführung der Abbrucharbeiten schützen
Vliesabdeckung und Hartfaser-/ Spanplattenabdeckung
einschl. Wiederausbau nach Abschluss der Arbeiten.

Vor Ausführung Abstimmung mit Bauleitung
Einbauort: EG - 2.OG
Menge: 150,000 m2

**02.03.23 Erstellen von Staubschutzwänden**
Erstellen von Staubschutzwänden für Abbrucharbeiten
Kleinflächen bis ca. 10m²  Einzelfläche
Holzunterkonstruktion, Folienbekleidung sowie umlfd.
staubdichtes Abkleben an anschliessende Bauteilen
einschl. Zuschnittarbeiten und Befestigungsmittel
nach Angabe der Bauleitung.
Wiederausbau nach Abschluss der Arbeiten.

Einbauort: EG - 2.OG
Menge: 20,000 m2

**02.03.24 Ausbau Elementdecke-F30/ flächig**
Ausbau der Deckenrasterplatten in vorbeschriebener
Brandschutzdecke F30 Bestand
und Einlagern der Deckenelemente vor Ort
nach Angabe Bauleitung sowie Abdecken der
Deckenelemente zum Schutz vor Beschädigung
einschl. erforderlicher Nebenarbeiten.

Deckenleuchten etc. werden vom Elektriker bauseits
abgebaut, Abstimmung und Zusammenarbeit mit der
Elektrofirma ist in den EP einzurechnen.
Wiedereinbau in gesonderter Position erfasst.

Ausbau vollflächig, Flur EG
Menge: 155,000 m2

**02.03.25 Ausbau Elementdecke-F30/ punktuell**
Ausbau der Deckenrasterplatten in vorbeschriebener
Brandschutzdecke F30 Bestand
und Einlagern der Deckenelemente vor Ort
nach Angabe Bauleitung sowie Abdecken der
Deckenelemente zum Schutz vor Beschädigung
einschl. erforderlicher Nebenarbeiten.

Deckenleuchten etc. werden vom Elektriker bauseits
abgebaut, Abstimmung und Zusammenarbeit mit der
Elektrofirma ist in den EP einzurechnen.
Wiedereinbau in gesonderter Position erfasst.

Ausbau punktuell, Flur 1./ 2.OG
Einzelsegmente nach Angabe ausbauen
Menge: 20,000 m2

**02.03.26 Deckenschürze 125mm/ F90**
F90 Metallständer-Deckenschürze CW 75 (625 mm),
Diamant GKFI 2x 12,5 mm (geklammert), d = 125 mm,

Deckenschürze DIN 4103-1 als Montagewand,
Brandschutztechnische Anforderungen an die Bekleidung,
Feuerwiderstandsklasse 90 Minuten nach DIN 4102-2.
Bewertetes Schalldämm-Maß Rw = 63,0 dB
Einbauhöhe: ca. 3,20 m
Wanddicke: 125 mm
Umlaufende Anschlüsse starr,
vorhandener Befestigungsuntergrund Stahlbeton/
Mauerwerk
Ausführung mit Unterkonstruktion aus verzinkten
Stahlblechprofilen DIN 18182-1,
Metallständer CW 75, Achsabstand 625 mm,
Boden und Deckenanschlüsse mit Randprofilen UW 75/40,
Befestigung mit bauaufsichtlich zugelassenen
Befestigungsmitteln.
Dämmschicht aus Mineralwolle nach DIN EN 13162,
Dicke 60 mm,
Baustoffklasse A1, nichtbrennbar nach DIN 4102 und
EN 13501-1,
Bemessungswert der Wärmeleitfähigkeit 0,040 W/(m*K),*
längenbezogener Strömungswiderstand AFr nach DIN EN
29053: 5 kPa*s/m²,
einlagig, dicht stoßen, abrutschsicher verlegen,
Produkt: Knauf Insulation Trennwand-Dämmplatte TP 115
(Hergestellt mit Ecose® Technology, einem
formaldehydfreien
Bindemittel auf Basis vorwiegend natürlich-organischer
Grundstoffe ohne Zusatz von künstlichen Farben oder
Färbemitteln) oder gleichwertig.

Beplankung beidseitig aus Gipsplatten GKFI DIN 18180
bzw. Typ DFH2IR EN 520: Knauf Diamant,
zweilagig, Plattendicke 2x 12,5 mm,
Verschraubung mit Diamantschraube XTN,
oberste Plattenlage mit Klammern auf der ersten
Plattenlage
befestigt,
Verarbeitung gemäß DIN 18181.
Verspachtelung der Gipsplatten gemäß Merkblatt Nr. 2
des
Bundesverbandes der Gipsindustrie e.V. Qualitätsstufe
Q2
Standardverspachtelung,
Verarbeitung gemäß DIN 18181. Die Ausführung erfolgt
unter
Verwendung von DIN EN 13963, Spachtelmaterial Uniflott
Typ 4B oder alternativ Fügenfüller Typ 3B.
Ausführung gemäß Knauf System-Datenblatt W11.de.

System: Knauf Metallständerwand W112 oder gleichwertig

Angebot. Fabrikat: ..............................

Schürze bxh  ca. 2,40 x 0,60m
Einbauort  Flur OG Altbau

Unterseitige Beplankung analog Wand 2x12,5 Diamant
Befestigung und Verstärkung mit UA-Profilen zur
Befestigung
von Brandschutztürelement an Unterseite der
Deckenschürze
Anschlüsse an die Betondecken und massiven Flurwänden
F90 nach Zulassung sind in den EP einzurechnen.
Menge: 1,000 Stk

**02.03.27 Wandprofile 50/25**
Wandprofil abändern/ einbauen 50/25
Bezeichnung: L-Winkel
Fabrikat: Knauf AMF o. glw.
Einsatz: Wandanschluss
Abmessung LxBxT (mm): 3050x50x25
Materialstärke (mm): 1,0

Neue Wandanschlussprofile im Bereich der neuen
Brandschutz- Deckenschürzen einbauen und Deckenbereich
für Wiedereinbau der Deckenelemente vorbereiten

Konstruktionskurzbeschreibung:
Stahlblechprofile, verzinkt, Sichtseite matt weiß.

Dämmschichtbildner Nr. 4439:
Breite (mm): 36, einseitig selbstklebend
Materialstärke (mm): 2,0

Montagekurzbeschreibung:
Wandanschlüsse liefern und fachgerecht nach dem
Prüfbericht Nr. PB 3.2/19-100-1, Brandangriff von
unten,
Nr. PB 3.2/19-100-2, Brandangriff von oben,
Druckschrift
9915, Verlegeanleitung und DIN EN 13964
und Herstellervorschrift montieren.

Die Wandanschlüsse sind in Direktmontage mit
bauaufsichtlich zugelassenen Befestigungsteilen
anzubringen.
In den Ecken sind die Profile sauber auf Gehrung
zu stoßen.
Zwischen Wandprofil und barriere-Platten ist ein durchlaufender Streifen Dämmschichtbildner Nr. 4439
aufzukleben.
Der Abstand zwischen Wandprofil und Barriere-Platte
beträgt kleiner gleich 4 mm.

Preis für abnahmefähige Leistung (EUR/m)
einschl. Anarbeiten an bestehende Wandprofile
Menge: 10,000 m

**02.03.28 Einbau Elementdecke-F30/ flächig**
Wiedereinbau der vor Ort gelagerten Deckenrasterplatten
in vorbeschriebene Brandschutzdecke F30 Bestand
einschl. erforderlicher Nebenarbeiten.

Deckenleuchten etc. werden vom Elektriker bauseits
angebaut, Abstimmung und Zusammenarbeit mit der
Elektrofirma ist in den EP einzurechnen.

Einbau vollflächig, Flur EG
Menge: 155,000 m2

**02.03.29 Einbau Elementdecke-F30/ punktuell**
Wiedereinbau der vor Ort gelagerten Deckenrasterplatten
in vorbeschriebene Brandschutzdecke F30 Bestand
einschl. erforderlicher Nebenarbeiten.

Deckenleuchten etc. werden vom Elektriker bauseits
angebaut, Abstimmung und Zusammenarbeit mit der
Elektrofirma ist in den EP einzurechnen.

Einbau punktuell, Flur 1./ 2.OG
Menge: 20,000 m2

*Hinweis*
Einbau von Brandschutzdecken F30 im Übergang
zum neuen Anbau Erdgeschoss nach Zulassung
wie nachfolgend beschrieben.

**02.03.30 Wandanschluss L-Randwinkel 30/30**
Wandanschluss: L-Randwinkel 30/30
Liefern und montieren der Wandanschlüsse an die
Begrenzungswände (Massiv- oder leichte Trennwände)
und Stützen der Brandschutz- Funktionsdecke mit nachfolgend beschriebenen Profilen.

Produktmarke: DONN
Fabrikat: MI31 oder gleichwertig

Angebot. Fabrikat: .............................

Abmessungen [mm]: 30 x 30
Material: verzinktes Stahlblech
Materialstärke [mm]: 1,0
Farbe: Weiß
Brandverhalten: A1 nach DIN EN 13501-1
Korrosionsschutzklasse: B nach DIN EN 13964

Befestigung mit zugelassenen Dübeln bzw. Schrauben an
Massivwänden im maximalen Abstand von 350 mm, der
Anschluss an leichte Trennwände hat im Bereich der
Ständerprofile (Abstände max. 625 mm) mit mindestens
einer Schraube und im Zwischenraum mit einer
grobstolligen
Gewindeschraube zu erfolgen.

Die Randwinkel sind fachgerecht und an rechtwinkligen
Raumecken stumpf gestoßen zu montieren.
Die Randbefestigung der Bandrasterprofile geschieht
mit einem
Wandanschluss-Schuh, wobei die Profile stumpf an den
waagerechten Schenkel des Wandwinkels anschließen.

Preis für abnahmefähige Leistung incl. aller
erforderlichen
Nebenarbeiten
Menge: 16,000 m

**02.03.31 Brandschutz-Bandrasterdecke F30**
Liefern und montieren von AMF THERMATEX®- Platten mit
nachfolgend beschriebener Qualität und Konstruktion als
Parallel-Bandraster-System mit verdeckten
Querprofilen, Platten
herausnehmbar.

Qualitätsanforderungen Mineralplatten:
Mineralplatten nach DIN 18177, einseitig geschliffen,
grundiert
und mit einem Dispersionsfarbauftrag versehen. Die
Platten
sind frei von Asbest und Formaldehydzusätzen. Die zur
Herstellung der Platten eingesetzte Mineralwolle ist
biolöslich
und nach EU-Verordnung 1272/2008/EC als frei vom
Krebsverdacht zu bewerten. Das "RAL-Gütesiegel
Mineralwolle"
überwacht und gewährleistet die Qualität der
eingesetzten
Wolle.

Nachstehend beschriebene Mineralplatten sind mit dem
Umweltzeichen "Blauer Engel" nach RAL-UZ132
ausgezeichnet.
Oberfläche/ Design: nach Wahl AG'
Plattendicke [mm]: 19
Format [mm]: ca. 300 x 1800mm' inkl. Anschnittplatten
Farbe: THERMATEX® weiß o.glw.

Kantenausführung: SL2
Baustoffklasse: A2-s1,d0 nach EN 13501-1
Feuchtebeständigkeit: bis 95% rel. Luftfeuchtigkeit
(Oberflächenabhängig)
Luftdurchlässigkeit: Klasse PM 1 nach DIN 18177
Schadstoffemission: TVOC 1 nach DIN 18177
Formaldehyd: FH Klasse 1 nach DIN 18177

Konstruktionsbeschreibung:
Abhängehöhe von UK Rohdecke bis
UK-Unterdecke / Platte:  ca. 3,20 m
Lichte, fertige Raumhöhe:  ca. 3,00 m
Achsabstand der Hauptprofile: ca. 1,80 m
Durchbiegung: Klasse 1 nach DIN EN 13964
Parallel-Bandraster-System nach DIN EN 13964

Qualitätsanforderung Unterkonstruktion:
Produkt: DONN® DP o.glw.
Systemkomponente: Hauptprofil (Bandraster)
Profilmaterial: verzinktes Stahlblech
Profilbreite [mm]: 50mm
(50, 75, 100, 125, 150)
Profilfarbe: KCS DONN® Weiß
Brandverhalten: A1 nach DIN EN 13501-1
Korrosionsschutzklasse: B nach DIN EN 13964

Produkt: DONN® DCE24
Systemkomponente: Aussteifungsprofil
Profilmaterial: verzinktes Stahlblech
Profilbreite [mm]: 24
Profilfarbe: DONN® Weiß
Brandverhalten: A1 nach DIN EN 13501-1

Korrosionsschutzklasse: B nach DIN EN 13964
Profilhöhe und Materialdicke abhängig von
Durchbiegungsklasse, Spannweite und Plattengewicht.

Produkt: Noniusabhänger für Bandrasterprofil
Systemkomponente: Abhänger
Belastbarkeit: min. 15 kg
Produkt: Noniusabhänger für Schrägabhängung
Systemkomponente: Queraussteifung
Belastbarkeit: min. 15 kg

Montagekurzbeschreibung:
Die Brandschutz-Funktionsdecke ist mit der oben
genannten
Konstruktionsbeschreibung zu liefern und zu montieren.
Der Hängerabstand in Abhängigkeit vom Plattenformat ist
entsprechend den Verlegerichtlinien des Herstellers zu
wählen.

Längsstöße des Bandrasters sind mittels geeigneter
Verbinder
herzustellen.
Eine wechselseitige Queraussteifung im Abstand von
1500mm
ist anzubringen.
Die Verankerung erfolgt je nach Rohdeckenart mit
bauaufsichtlich zugelassenen Befestigungselementen.
Vor der Verlegung der Platten ist die Unterkonstruktion
auszurichten und waagrecht zu nivellieren.
Das Einlegen der Platten erfolgt freigespannt von
Bandraster zu
Bandraster (Randwinkel). Dabei sind die Elemente
längsseitig
mit der auswechselbaren Kante dicht aneinander zu
stoßen und
je Fuge ein Aussteifungsprofil entsprechend der
Spannweitentabelle des Herstellers einzuschieben.

Einbauten und Zusatzlasten sind gesondert an der
Rohdecke
abzuhängen. Die ergänzenden Maßnahmen sind in
fachgerechter Ausführung zu erbringen.
Die Montagerichtlinien, amtliche Gutachten und
Prüfzeugnisse
der Herstellerfirma sind zu beachten und entsprechende
Anforderungen ggf. mit sog. Übereinstimmungsnachweisen
zu dokumentieren.

Im Angebot sind alle Material- und Lohnkosten sowie das
Vorhalten aller notwendigen Geräte und Gerüste
enthalten.

Preis für abnahmefähige Leistung incl. aller
erforderlichen
Nebenarbeiten

Fabrikat: Knauf AMF Thermatex o.glw.

Angebot. Fabrikat: .............................

Einbau Übergang EG Altbau/ Neubau
Deckenfläche lxb: ca. 4,20 x 3,80 m
Menge: 18,000 m2

**02.03.32 Zulage Aufbauleuchte**
Zulage Aufbauleuchte für fachgerechte Herstellung der
notwendigen Aussparungen und montieren der bauseits
gelieferten Aufbauleuchte in die Funktionsdecke.
Der Einbau erfolgt ohne Elektroanschluss.

Die Last der Leuchte ist gemäß Herstellerangaben
gesondert
abzutragen. Bei einer Lastabtragung auf das
Schienensystem
sind die Belastungstabellen und Angaben des Herstellers
zubeachten. Größere Lasten sind über die Rohdecke
abzutragen.

Die ergänzenden Maßnahmen sind in fachgerechter
Ausführung
zu erbringen.
Die Anordnung der Beleuchtungskörper hat nach
Verlegeplänen
bzw. Angaben der Bauleitung zu erfolgen.
Die Montagerichtlinien, amtliche Gutachten und
Prüfzeugnisse
der Herstellerfirma sind zu beachten.

Im Angebot sind alle für die Montage erforderlichen
An- und
Einbauteile, sowie notwendiger Deckenarbeiten
enthalten.

Preis für abnahmefähige Leistung incl. aller
erforderlichen Nebenarbeiten.
Menge: 5,000 Stk

#### Titel 02.04 Stundenlohnarbeiten

*Hinweis*
Für evtl. erforderliche Arbeiten, die nicht im
Leistungsverzeichnis erfasst sind und gegen Nachweis
zur Ausführung kommen, sind folgende
Leistungen mit einzurechnen:

Stundenlohnarbeiten
-  Sämtliche Aufwendungen für die Arbeitskraft, wie der
  tatsächliche Lohn einschl. vermögenswirksamen
  Leistungen mit den Zuschlägen für Gemeinkosten
  (Sozialbeiträge, Winterbauumlage und dgl.).
-  Lohn- und Gehaltsnebenkosten sowie
  Überstundenzuschläge. Gesondert verrechnet werden
  tarifliche Festlegungen wie Nacht-, Sonntags- und
  Feiertagsarbeiten.

Geräte
-  inkl. Liefern und Abfahren
-  Stundensatz für das Gerät, einschl. der
Vorhaltekosten
  (Abschreibung und Verzinsung), der Betriebskosten
  (Betriebs- und Wartungsstoffe, Reparaturkosten)
-  Lohnkosten für das Bedienungspersonal.

Stundenlohnarbeiten/Geräteeinsatz bedürfen vorab der
Zustimmung der Bauüberwachung (sonst kein
Vergütungsanspruch). Der voraussichtliche Aufwand ist
vor der Durchführung abzuschätzen und mitzuteilen.

**02.04.1 Vorarbeiter**
Menge: 30,000 Std

**02.04.2 Facharbeiter**
Menge: 30,000 Std

USt %: 19,00
